# Neubau HI-TRON – Gebäude 308 D
Angebotsaufforderung (GAEB DA XML 3.2, DA83)
Projekt: 1570
Währung: EUR
Nebenangebote zugelassen: ja
Auftragsdatum: 07.04.2021
Auftraggeber: Universitätsmedizin, der Johannes-Gutenberg-Universität Mainz, Langenbeckstraße 1, 55131 Mainz, Deutschland
Erstellt mit: GXML Toolbox V3.3 R20230829, iTWO_64 V24.0.1022, 23.04.2026

## A nicht belegt

## B Allgemeine Angaben, Baubeschreibung
B.  Allgemeine Angaben, Baubeschreibung
(zu Punkt 0.1  VOB/C DIN 18 299)

B.1  Baubeschreibung HI-TRON
(zu Punkt 0.1.3  VOB/C DIN 18 299)

Die Universitätsmedizin der Johannes-Gutenberg-Universität Mainz plant auf ihrem südwestlichen Gelände den Neubau eines Forschungs- und Laborgebäudes für das Helmholtz Instituts für translationale Onkologie und Krebsimmuntherapie.
Das Ziel des HI-TRON ist der Aufbau eines weltweit führenden Zentrums für personalisierten Krebsmedizin am Wissenschaftsstandort Mainz.
Der Neubau HI-TRON bildet den Schlussstein der bereits fertiggestellten Reihe modularer Gebäude (PKZI/KTI/NIC) für die Unterbringung von Forschungs-, Verfügungs- und Institutionsflächen, am Kilian Weg, im Südwesten des Geländes der Universitätsmedizin Mainz.
In den bisherigen Bauabschnitten wurden bereits die Bauteile 1 bis 5 errichtet und fertiggestellt. In diesem aktuellen Bauabschnitt HI-TRON wird der Forschungsneubau als letzter 6. Würfel - Bauteil 6 errichtet.

Bestand:  BT 1+2:  PKZI "Paul-Klein-Zentrum für Immunintervention"
Bestand:  BT 3+4:  KTI "Klinisch Theoretische Institute"
Bestand  BT 5:  NIC "Neuro Imaging Center"

Neu:  BT 6:  HI-TRON "Helmholtz-Institut für Translationale Onkologie"
  (Neubau Laborgebäude mit neuer viergeschossiger Verbindungsbrücke zum Bestand)

Der Neubau besteht aus einem rechteckigen Massivbau mit Untergeschoss, Erdgeschoss, 4 Obergeschos- sen und einer Technikzentrale im Dachgeschoss (5. Obergeschoss). In den Geschossen 1-4 wird der Neubau mit einem geschlossenen, verglasten Brückenbauwerk an den Bestand angeschlossen.
Technikzentralen:
Neben einzelnen Technikräumen im Untergeschoss befindet sich die Haupt-Technikzentrale im OG 5 als Dachgeschoss mit direkt angrenzenden, außenliegenden, frei bewitterten Technikhof als Aufstellfläche für die Rückkühler. Erschließung erfolgt über Fluchttreppenhaus. Vom Technikhof gelangt man über eine Außentreppe direkt auf die Dachflächen des Neubaus.

Tragwerk/ Konstruktion:
Massivbauweise  mit Wänden (25-30 cm; teilw. geneigt) und Flachdecken aus Stahlbeton (ca. 34 cm).
Flachgründung ca. 1,20 m dicke, durchlaufende Bodenplatte.
Teildachfläche im 5. OG der Technikzentrale als Stahltragwerk mit Trapezblech.
Nichttragende Trennwände aus Mauerwerk, Gipskarton, Systemtrennwände

Tragwerk Brücke
Die Brücke im OG 1-4 als Verbindung zum Bestandsgebäude "NIC" wird in Massivbauweise ausgeführt mit Flachdecken aus Ortbeton mit Unterzügen, Auflagerung der Unterzüge auf angedübelten Stahlblechkonsolen am Bestand.

Fassade:
Laborgebäude HI-TRON: Lochfassade aus Einzelfenstern, Türen, Außenwandbekleidung aus WDVS.
Eingangsbereich: Pfosten-Riegel-Konstruktion.
Brücke:  geschosshohe Pfosten-Riegel-Konstruktion mit Öffnungsflügeln und geschlossenen Paneelen. Die Brückenunterseite: gedämmten Metallkassettenbekleidung.

B.2  Abmessungen HI-TRON
(zu Punkt 0.1.3  VOB/C DIN 18 299)

Laborgebäude:
Breite:  ca. 22 m
Länge:  ca. 26 m
Höhe:  ca. 27 m über OK FFB EG
BGF:  ca. 4.227 m2
Geschosshöhen: ca. 4,50 m im UG sowie ca. 4 - 4,50 m in den Obergeschossen.

Brücke:
Breite:  ca. 3,30 m
Länge:  ca. 11 m
Höhe:  ca. 16,80 m (OG 1-4) ; OK FFB OG 1 ca. 4 m über OK FFB EG
BGF:  ca. 140 m2
Geschosshöhen: ca. 4 m

BGF gesamt ca. 4.367 m2
Größe Baufeld ca. 2.000 m2

Gebäudehöhen:
Die Höhenangaben in den Plänen beziehen sich auf einen Höhepunkt:
OKFF EG +0,55 = 123,89 ü NN.

B.3  Lage der Baustelle und Zufahrtswege zum Baustellenbereich
(zu Punkt 0.1.1  VOB/C DIN 18 299)

Baufeld Neubau HI-TRON - Lage, Erschließung, Zu- und Ausfahrt
Das Baugrundstück befindet sich auf dem Gelände des Klinikums der Johannes-Gutenberg-Universität. südwestlich des Kilian-Weges und östlich der bereits fertiggestellten Bauteile 1 und 5. Die Grundstücksgrenze begrenzt das Baufeld südwestlich, im Nordosten und Südosten durch die Straßen "Kilianweg" und "Obere Zahlbacher Straße".

Der Zugang zum Baufeld erfolgt über die öffentliche Straße "Kilianweg" im Südwesten des Uni-Geländes.
Die Zufahrt zum Grundstück erfolgt über die Hauptpforte 201 an der Langenbeckstraße.Von der Hauptpforte biegt man nach rechts in den Helmholtz-Weg ein, biegt anschließend in den Paul-Ehrlich-Weg und erreicht am Ende den Kilianweg. Der Kilianweg ist während der Bauphase eine Einbahnstraße. Die Ausfahrt aus dem BE Gelände HI-TRON erfolgt über die obere Zahlbacherstraße.

Die Einbahnstraßenregelung im Kilianweg gilt nicht für Rettungs-oder Feuerwehrfahrzeuge.

Die Andienung des Baufeldes mit Belieferung und Entsorgung erfolgt ausschließlich vom Kilianweg. Für die Be- und Entladung der Fahrzeuge bleiben die Fahrzeuge hier in einem abgetrennten Bereich direkt auf der Straße stehen. Eine Verkehrsführung auf dem Baufeld ist für die Liefer- und Entsorgungsfahrzeuge nicht vorgesehen. Entsprechende Quertransporte mit ggf. weiteren kleineren Förderfahrzeugen ist durch den AN vorzusehen und einzukalkulieren.
Die teilweise befestigten Flächen auf dem Baufeld ermöglichen den Quertransport der Materialien auf dem Baufeld. Lage und Art der befestigten Flächen siehe Baustelleneinrichtungsplan.

B.4  Allgemeine Angaben Baufeld HI-TRON
(zu Punkt 0.1  VOB/C DIN 18 299)

Baufeldfreimachung:
(zu Punkt 0.1.1  VOB/C DIN 18 299)

Die Baufeldfreimachung ist bereits erfolgt.

Bestandsleitungen auf dem Baufeld HI-TRON
(zu Punkt 0.1.17 / 0.1.16  VOB/C DIN 18 299)

Fernwärme-Leitung
Am westlichen Rand des Baufeldes (vor Bestandsgebäude NIC) verläuft eine sich in Betrieb befindliche unterirdische Bestands-Fernwärmeleitung. Die Lage und Tiefe ist den Baustelleneinrichtungsplänen und Schnitten zu entnehmen. Bei allen Bautätigkeiten ist der Schutz der Leitung zu beachten.

Kampfmittelräumung
(zu Punkt 0.1.18  VOB/C DIN 18 299)

Eine Kampfmittelräumung auf dem Baufeld ist vor Baubeginn durch einen vom AG beauftragten Kampfmittelräumdienst erfolgt.

Geländehöhen
(zu Punkt 0.1.1  VOB/C DIN 18 299)

Nach dem vorliegenden Höhenplan liegt die Höhe des weitgehend ebenen Geländes
zwischen etwa 123,7 mNN und 124,0 mNN.

Baugrund
(zu Punkt 0.1.9 / 0.1.21  VOB/C DIN 18 299)

Aufgefüllter, umgelagerter Boden, ggfs. vereinzelte Bauwerksreste, mit Bauschutt durchsetzt.
(MP Z0 bis Z2, vereinzelt DK 0 - III nach LAGA Boden)
Anstehender tertiärer Boden (ca. Z0 - Z1.2 nach Laga Boden)
Ergebnisse bisher erfolgter Beprobung im Rahmen der Baugrubenerstellung gem. ErsatzbaustoffVerordnung:
BM-0, BM-F0*,  BM-F1, BM-F2  BM-F3

Grundwasser
(zu Punkt 0.1.10  VOB/C DIN 18 299)

Im Rahmen der Baugrunderkundungen wurde weder Grundwasser noch Schichtwasser
erbohrt. Nach dem Umweltbericht 1989 - Teil "Gewässerschutz" mit Hydrogeologischer
Kartierung der Stadt Mainz vom Dezember 2000 steht das Grundwasser im Projektgebiet
etwa 30 m bis 40 m unter Gelände an. Das Grundwasser ist demnach für das geplante
Bauvorhaben nicht maßgebend. Allerdings ist in den sandigen und kiesigen Schichten der
Auffüllung mit Schichtwasser zu rechnen, das wie auch das anfallende Tag- und Niederschlagswasser
zu fassen und schadlos abzuleiten ist. Dafür ist eine Tagwasserhaltung während der Bauzeit vorzuhalten.

Archäologische Funde Baufeld HI-TRON
(zu Punkt 0.1.17  VOB/C DIN 18 299)

Die Archäologischen Untersuchungen auf dem Baufeld sind abgeschlossen.

B.5  Lager-, Arbeitsplätze und Verkehrswege innerhalb des Baugeländes
(zu Punkt 0.1.4 / 0.1.5 / 0.1.8 / 0.1.15  VOB/C DIN 18 299)

Es bestehen nur stark eingeschränkte und kurzzeitige Anlieferungs- und Lagerungsmöglichkeiten.
Anlieferungstermine und Benutzungszeiträume sind mit allen am Bau beteiligten Firmen und der AG-Objektüberwachung einvernehmlich abzustimmen und eigenverantwortlich so zu organisieren, dass keine unnötigen Wartezeiten und keine Behinderungen für den laufenden Krankenhausbetrieb entstehen.
Aufgrund der beengten Verhältnisse sollen nicht mehr als zwei LKW`s gleichzeitig das Baugelände anfahren.

Die Auftragnehmer haben bei der Anlieferung die ausgewiesenen Verkehrswege zu benutzen.
Mit Behinderungen während der Bauzeit (Krankenhausverkehr u.a.) ist zu rechnen.

Auf der eigentlichen Baustelle, also innerhalb des Bauzauns, besteht striktes Parkverbot für alle TGA- und Ausbaugewerke

Parken/Warten/Aufstellen auf den Aufstellflächen ohne Genehmigung der AG-Objektüberwachung ist untersagt. Die Zuteilung der Aufstellflächen erfolgt ausschließlich durch die AG-Objektüberwachung.
Es ist zu gewährleisten, dass Feuerwehr- und Rettungsfahrzeuge jederzeit ungehindert ins Baufeld einfahren können. Dies bedeutet insbesondere, dass Zufahrtstore und deren Verlängerungen ins Baufeld jederzeit in voller Breite freizuhalten sind.

Behindert der AN den Nutzerbetrieb bzw. den öffentlichen Verkehr durch gelagerte Baumaterialien, Geräte oder sonstige Hilfsmittel, so hat er diese unverzüglich umzulagern. Bei Dringlichkeit kann der AG die Umlagerung durchführen lassen. Die Kosten und Gefahr trägt der AN, sofern die Lagerfläche nicht mit der Objektüberwachung des AG abgestimmt war, oder diese nicht in der vorgesehenen Zeit frei geräumt wird.
Parken auf dem Baustellengelände ist grundsätzlich nur zum Be- und Entladen gestattet, Lieferfahrzeuge haben das Baufeld unverzüglich nach Entladen zu verlassen. Es ist einzukalkulieren, dass bei Bedarf sämtliche Fahrzeuge des AN im benachbarten Verkehrsraum innerhalb des Klinikgeländes geparkt werden müssen. Gegebenenfalls ist nach Wahl des AN mit einem Shuttle-Verkehr zu kalkulieren.

Auf Baustelleneinrichtungsflächen und dem Baufeld gilt die StVO.
Nähere Einzelheiten sind dem Lageplan zu entnehmen.

B.6  Andienung Entsorgungsbetrieb UMM gegenüber der Baustelle Kilianweg
(zu Punkt 0.1.1  VOB/C DIN 18 299

Gegenüber der Baustellenanlieferungsfläche  befinden sich die Entsorgungsbetriebe der UM. Die Fahrzeuge der Entsorgungsbetriebe werden über die Disponenten im Versorgungsmanagement der UMM gezielt für bestimmte Wochentage angefordert. Pro Monat erfolgen insgesamt ca. 10  Leerungen. Pro Leerung sind 2 Fahrten erforderlich. In Summe 20 LKW-Fahrten / Monat die über die UMM gezielt angefordert werden.
Die  Leerungsaufträge für die Container am Entsorgungshof im Kilianweg werden in der Regel im Zeitfenster von 07:00 bis 12:00 Uhr disponiert. Für die Planung dieser Entsorgungsfahrten benötigt die UMM eine Woche Vorlaufzeit.
Um Anlieferungen mit den Entsorgungsbetrieben aber auch der Firmen untereinander disponieren zu können, findet wöchentlich über die OÜ eine Abfrage der geplanten Lieferungen für die Folgewoche statt. Bis spätestens Mittwoch ist die Planung für die Folgewoche in den Baustellenanlieferplan von allen Beteiligten einzutragen. Wenn möglich sollte das Zeitfenster zwischen 07:00 Uhr und 12:00 Uhr freigehalten werden. Nicht oder zu spät angemeldete Lieferungen können nicht berücksichtigt und müssen auf Kosten des AN verschoben werden.

B.7  Regelungen zum Parken auf dem Gelände des Klinikums
(zu Punkt 0.1.4  VOB/C DIN 18 299)
Die Bewirtschaftung der Parkplätze und Parkhäuser auf dem Gelände der Universitätsmedizin Mainz erfolgt durch die Parken in Mainz GmbH (PMG).
Die Parkgebühren sind nach den gültigen Betreiberbestimmungen (PMG) zu entrichten. Weitere Informationen erhalten Sie auf der Internetseite der PMG (https://www.parken-in-mainz.de/de/). Diese zurzeit gültigen Parkgebühren des Betreibers PMG sind in die Einheitspreise einzukalkulieren.
In Ausnahmefällen kann bei längerfristigen Arbeiten eine kostenfreie Parkberechtigung mit einer Laufzeit von zunächst drei Monaten ausgehändigt werden. Diese kann bei Bedarf verlängert werden.
Die Firmen möchten sich bitte beim Geschäftsbereich Personal - Abteilung Admin-Pool im Gebäude 403, 2.OG, Zimmer 227 (Telefon-Nr. 06131 / 17 7390) melden, um eine Parkberechtigung zu erhalten.

B.8  Ortsbesichtigung
(zu Punkt 0.1.1  VOB/C DIN 18 299)

Eine Ortsbesichtigung vor der Angebotsabgabe zur Feststellung der örtlichen Gegebenheiten zur Lage, Transportwegen, Leistungsumfang etc. ist bei Bedarf möglich.

B. 9  Umweltschutz
(zu Punkt 0.1.11  VOB/C DIN 18 299)

Bei der Vorbereitung und Durchführung von Baumaßnahmen, Unterhaltung und Betrieb von baulichen
Anlagen sowie deren Beseitigung sind die entsprechenden bundes- und landesrechtlichen
Vorgaben der Umwelt- und Naturschutzgesetze (u. a. BBodSchG, WHG, BNatSchG), der Leitfaden
Nachhaltiges Bauen, die Arbeitshilfen Boden- und Grundwasserschutz, die Arbeitshilfen Abwasser,
die Arbeitshilfen Recycling sowie die Arbeitshilfen Kampfmittelräumung zu beachten.

Jeder AN hat daher sicherzustellen, dass Verschmutzungen jeglicher Art nicht über die Baufeldgrenzen gelangen. Weiterhin ist darauf zu achten, dass kein belastetes Abwasser, Chemikalien, Fette oder Öle in den Boden und das Grundwasser eingeleitet werden.
Innerhalb des Baustellengeländes sind unvermeidbare Verschmutzungen möglichst gering zu halten und täglich zu entfernen. Aushübe, Bauschutt und sonstige Abfälle müssen entsprechend den gesetzlichen Bestimmungen entsorgt werden und dürfen nicht in die Arbeitsräume der Baugrube bzw. auf das Baustellengelände geworfen werden. Sie sind nach Erfordernis abzufahren.
Bei Zuwiderhandlung wird vom Auftraggeber die Entsorgung durch einen Dritten beauftragt, die
hierfür entstehenden Kosten werden dem Verursacher in Rechnung gestellt.
Es ist sicherzustellen, dass keine Stoffe mit einer Kennzeichnung (R-Sätze) R 50 bis R 58 in
Kontakt mit der Umwelt kommen. Es ist sicherzustellen, dass der Boden nicht durch chemische
Verunreinigungen kontaminiert wird.

## C Leistungsumfang, Schnittstellen
C.  Leistungsumfang, Schnittstellen

C.1  Leistungsumfang
(zu Punkt 0.1.3  / 0.2.1 VOB/C DIN 18 299)

Bei der Ausführung der Leistungen sind insbesondere zu beachten:
- die VOB/B, VOB/C in der zum Zeitpunkt der Angebotsabgabe aktuellen Fassung,
- die Baustellenordnung mit dem SiGe-Plan
- die Vertragsunterlagen mit allen Anlagen

Leistungsbereiche dieser Vergabeeinheit sind im Wesentlichen:
- Zement-Verbundestrich
- Zementestrich als schwimmender Estrich

C.2  Schnittstellen
(zu Punkt 0.1.22 / 0.1.23 / 0.2.1  VOB/C DIN 18 299)

Zu anderen Leistungen Dritter AN bestehen Schnittstellen wie nachfolgend, ohne Anspruch auf Vollständigkeit aufgelistet:

bereits ausgeführte Leistungen
- VE 020 Baustelleneinrichtung übergeordnet
- VE 040 Baugrube
- VE 050 Rohbauarbeiten
- VE 050 Stahlbauarbeiten
- VE 190 Dachabdichtungsarbeiten

gleichzeitig laufende (Bau)arbeiten

- VE 250 Fliesenarbeiten
- VE 370 Innenputz- und Spachtelarbeiten
- VE 300 Trockenbauarbeiten
- VE 370 Maler- und Lackierarbeiten
- VE 342 Montage Stahlblechtüren und -zargen
- VE 341 Montage Stahlzargen für Holztüren
- VE 400 TGA-Gewerke
- VE 650 Laboreinbauten

Der Auftragnehmer ist verpflichtet, seine Arbeiten mit den Unternehmern der gleichzeitig
laufenden Bauarbeiten so zu koordinieren, dass keine Unterbrechungen bzw. Behinderungen
im Bauablauf eintreten. Daraus bedingte Erschwernisse sind in die Einheitspreise einzukalkulieren.

## D Sicherheits- und Gesundheitskoordination
D  Sicherheits- und Gesundheitskoordination
(zu Punkt 0.2.3  VOB/C DIN 18 299)

Der Auftraggeber hat einen Sicherheits- und Gesundheits-Koordinator (SiGeKo) gem. BaustellV beauftragt.

Die Auflagen und die Baustellenordnung des SiGe-Koordinators sind durch den Auftragnehmer und seiner Nachunternehmer zu beachten.
Die Verpflichtungen des Auftragnehmers gem. LBauO Rheinland- Pfalz  § 55 Bauleiterin und Bauleiter bleiben hiervon ausdrücklich unberührt und entlasten nicht von der Verpflichtung des Auftragnehmers.
Der SiGeKO erstellt einen Sicherheits- und Gesundheitsschutzplan (SiGe-Plan) sowie  eine Unterlage für spätere Arbeiten.
Während der gesamten Bauzeit werden durch den SiGeKo Begehungen in regelmäßigen Abständen durchgeführt und protokolliert.  Auf besondere Anforderung hat der AN diesen Begehungen mit einem auskunftsfähigen, deutschsprachigen Mitarbeiter teilzunehmen. Der AN verpflichtet sich, Beanstandungen und sicherheitstechnische Mängel unverzüglich zu beseitigen.

## D.1 Ergänzende Vorschriften Gesundheitsschutz UMM
D.1  Ergänzende Vorschriften Gesundheitsschutz UMM
(zu Punkt 0.2.3  VOB/C DIN 18 299)

D.1.1  Notfallregelung

Ein Erste-Hilfe-Container wird in der BE nicht durch den AG vorgehalten. Zur Erstversorgung seiner Mitarbeitetenden hat jeder Unternehmer einen Ersthelfer jederzeit auf der Baustelle im Einsatz.
In dringenden Notfällen, akuten, potentiell sogar lebensbedrohlichen Notlagen ist Hilfe über die Allgemeine Notfallnummer 112 anzufordern.

In Fällen umgehend erforderlicher, ärztlicher Hilfe, jedoch nicht lebensbedrohlicher Situationen lautet die Nummer des ärztlichen Notdienstes 116117.

## E Zusätzliche Technische Vorschriften und Ausführungsbestimmungen
E. Zusätzliche Technische Vorschriften und Ausführungsbestimmungen
(zu Punkt 0.2  VOB/C DIN 18 299)

## E.1. Ausführungsunterlagen (§ 3 VOB/B)
E.1.  Ausführungsunterlagen  (§ 3 VOB/B)
(zu Punkt 0.2  VOB/C DIN 18 299)

E.1.1  Regelwerke Leistungserfüllung

Sollten sich Regelwerke vor der Abnahme ändern bzw. neue Regelwerke Geltung erlangen, die Veränderungen in der Bauausführung erforderlich machen, ist dies dem Auftraggeber umgehend anzuzeigen.
Soweit in der Leistungsbeschreibung auf Technische Spezifikationen, z.B. nationale Normen, mit denen Europäische Normen umgesetzt werden, europäische technische Bewertungen, gemeinsame technische Spezifikationen, internationale Normen, Bezug genommen wird, werden auch ohne den ausdrücklichen Zusatz "oder gleichwertig" immer technisch gleichwertige Technische Spezifikationen in Bezug genommen.

E.1.2  Datenaustausch digital / Verpflichtende Nutzung der Projektplattform

PLAN- UND DOKUMENTENMANAGEMENT

Plattform zum Plan- und Dokumentenmanagement:
- Der AG stellt für die Übergabe von Planunterlagen und Dokumenten eine digitale Projektplattform (Cloud) bereit.
- Lizenzkosten entstehen nicht, zusätzliche Aufwände können daher nicht angemeldet werden.

WERK- UND MONTAGEPLANUNG

- Die Übergabe aller Ausführungsunterlagen erfolgt über die Plattform.
- Die Übergabe der Werk- und Montageplanung des AN hat durch den AN über die Projektplattform zu erfolgen. Zur Erfüllung der Bringschuld sind die Empfänger über den Upload zu informieren.
- Die Kommentierung der Werk- und Montageplanung erfolgt ebenfalls über die Plattform.
- Die Überarbeitung der Werk- und Montageplanungen nach Einarbeitung der Kommentierung wird erneut als neue Version auf die Plattform hochgeladen.

AUFGABENMANAGEMENT

- Für die Abwicklung des Baustellenmanagements (wie Qualitätssicherung, Zustandsfeststellungen und Abnahmen, Management von Mängeln, Zusatz- und Restleistungen) werden die Funktionalitäten der CDE für das Baustellenmanagement durch den AG vorgegeben. Der AN verpflichtet sich an der Kommunikation über diese Plattform teilzunehmen und Zuweisung von Aufgaben (wie beispielsweise Restleistungen oder Mängeln) über diese Plattform zu akzeptieren.  Der AN ist weiterhin verpflichtet, die Bearbeitung dieser Aufgaben in der digitalen Plattform zu dokumentieren und bearbeitete Aufgaben frei zu melden.
- Teile des Antragswesen (Stundenlohnanträge, Kernbohranträge, Anträge für Lagerplätze...) sowie Meldungen zum Bautagesbericht werden über die Plattform abgewickelt
- Zur Teilnahme ist die Aktivierung eines Accounts notwendig. Es stehen neben der Anwendung im Browser kostenfreie mobile Apps zur Verfügung.

## E.2 Ausführung (§4 VOB/B)
E.2  Ausführung (§4 VOB/B)
(zu Punkt 0.2  VOB/C DIN 18 299)

E.2.1  Bestandsschutz bestehender Anlagen
(zu Punkt 0.1.14  VOB/C DIN 18 299)

Durch die Baumaßnahme beeinflusste, bestehende Anlagen und Gebäude sind so zu schützen und die Baulogistik entsprechend einzurichten, dass Schäden auszuschließen sind durch z.B Auffüllungen, Aufschüttungen inkl. Verdichtungen sowie die sonstigen Arbeiten im Bereich bestehender Anlagen:
Bestandsgebäude, Medienkanal, vorhandene befestigte Flächen.

E.2.2  Vermessungsleistung

Die Höhenangaben in den Plänen beziehen sich auf einen Höhenpunkt und sind als Höhen üNN angegeben.
Nach Herstellung des Rohbaus werden bauseits durch Gewerk Rohbau Meterrisse in allen Geschossen angebracht. Je Geschoss gibt es einen Höhenpunkt am Aufzugschacht bzw. Treppenhaus.
Höhen vor Ort sind vom AN von einem geeigneten Höhenpunkt eigenständig zu beziehen.
Alle zusätzlichen Absteckungen und Vermessungen, die zur Ausführung der Leistungen des AN erforderlich werden, hat der AN selbst und so rechtzeitig durchzuführen, dass eine Nachprüfung ohne Behinderung der Bauarbeiten möglich ist. Er trägt für die richtige planmäßige Lage und Höhe aller von ihm ausgeführten Arbeiten die alleinige Verantwortung.

Bei Arbeiten im Außenbereich:
Die übergebenen geodätischen Festpunkte des AG sind durch den AN so zu sichern, dass eine kontinuierliche Überprüfung des Festpunktfeldes jederzeit möglich ist. Veränderungen, Beschädigungen an den Festpunkten müssen dokumentiert und der OÜ umgehend gemeldet werden.

E.2.3  Zusätzliche Vermessung/ Dokumentation verdeckter Bauteile in den Außenanlagen durch
  den AG

Werden Veränderungen an den Außenanlagen bzw. Oberflächen / im Erdreich der Liegenschaften durchgeführt, werden diese baubegleitend zusätzlich durch einen Vermesser des AG vermessen und u.a. in einem Lageplan dokumentiert. Das Aufmaß veranlasst die Leitstelle des AG und wird direkt vom AG finanziert.
Die Pflichten zur Vermessung und Dokumentation durch den AN bleiben davon unberührt, es handelt sich um eine zusätzliche Maßnahme durch den AG.
Der AN verpflichtet sich zur Mitwirkung und Anzeige von zu überbauenden, nach Baufertigstellung nicht mehr sichtbaren Bauteilen wie z.B. erdverlegte Leitungen etc., indem der AG bzw. der AG-OÜ mind. 1 Woche vor Überbauung über das erforderliche Aufmaß von Bauteilen in Kenntnis gesetzt wird.
E.2.4  Arbeiten in geschlossenen Räumen
(zu Punkt 0.1.19  VOB/C DIN 18 299)

Bei Einsatz von Hub- und / oder Scherenarbeitsbühnen in geschlossenen Räumen sind Geräte mit Elektrobetrieb einzusetzen.

E.2.5  Rauchverbot

Das Rauchverbot im Gebäude ist zu beachten.

E.2.6  Umweltverträglichkeit

Die gesundheitliche Unbedenklichkeit der angebotenen Produkte durch entsprechende
Prüfzeugnisse und technische Merkblätter sind durch den Bieter vor Ausführung zu belegen.

E.2.7  Lärmschutz
(zu Punkt 0.1.19  VOB/C DIN 18 299)

Für die Baustelle gelten die erhöhten Schallschutzanforderungen und Emissionsrichtwerte der "Allgemeinen Verwaltungsvorschriften zum Schutz gegen Baulärm". Die eingesetzten
Baumaschinen müssen die Anforderungen der Anlage "Prüfwerte für Betriebsgeräusche von Baumaschinen" erfüllen.
Zur Gewährleistung eines möglichst geräuscharmen Baubetriebes ist die günstige Aufstellung der Baumaschinen zu beachten und ggf. sind Abschirmungsmaßnahmen zum Einhalten der zulässigen Richtwerte vorzusehen.
Grundsätzlich dürfen nur schallgedämpfte Geräte eingesetzt werden. Die Vorgaben der AVV Baulärm sind einzuhalten (siehe auch Anlage DGNB_Prüfwerte für Betriebsgeräusche von Baumaschinen)

E.2.8  Staubarme Baustelle
(zu Punkt 0.1.19  VOB/C DIN 18 299)

Maschinen und Geräte sind mit einer wirksamen Absaugung zu versehen, Stäube sind an der Entstehungsstelle möglichst vollständig zu erfassen und gefahrlos zu entsorgen. Die Ausbreitung des Staubs auf unbelastete Arbeitsbereiche wird, soweit technisch möglich, verhindert. Ablagerungen sind zu vermeiden. Zur Beseitigung werden Feucht- bzw. Nassverfahren oder saugende Verfahren durchgeführt. Einrichtungen zum Abscheiden, Erfassen von Stäuben entsprechend dem Stand der Technik. Die Einrichtungen werden regelmäßig gewartet und geprüft. Durch diese Maßnahmen werden die gesetzlichen Anforderungen erfüllt. Die Aufwendungen hierfür sind in den Einheitspreisen der entsprechenden Leistungspositionen zu berücksichtigen.

E.2.9  Feuergefährliche Arbeiten
(zu Punkt 0.1.19  VOB/C DIN 18 299)

Die Nachbetreuung (Brandwache) ist mindestens zwei Stunden nach Abschluss der Arbeiten durchzuführen. Die Aufwendungen hierfür sind in den Einheitspreisen der entsprechenden Leistungspositionen zu berücksichtigen. Für sämtliche feuergefährliche Arbeiten ist in der Ausbauphase des Objektes in Abstimmung mit dem SiGeKo eine Woche vor Ausführung bei der Objektüberwachung eine schriftliche Erlaubnis (Erlaubnisschein) einzuholen. Aus dem Arbeitsbereich sind sämtliche Brandlasten - soweit mit dem Gebäude nicht bereits fest verbunden -  eigenverantwortlich zu entfernen.

E.2.10  Erdverlegte Leitungen
(zu Punkt 0.1.19  VOB/C DIN 18 299)

Die Spartenpläne sind vor Beginn der Arbeiten vom AN beim AG rechtzeitig anzufordern und einzusehen. Eine veränderte Lage im Gelände ist nicht auszuschließen. Im Abstand von unter 50 cm von Versorgungsleitungen darf nur im Handschacht ausgehoben werden.

E.2.11  Versorgungsleitungen
(zu Punkt 0.1.19  VOB/C DIN 18 299)

Auf Leitungen aller Art ist bei Ausführung der Arbeiten besonders zu achten. Vorgefundene Leitungsstränge, Kabel usw. sind sorgfältig zu schützen; ihre Umlegung ist ggf. schriftlich beim Auftraggeber unverzüglich zu beantragen. Im Schadensfalle haftet der Auftragnehmer.

E.2.12  Besondere Anforderungen an Stoffe und Bauteile - Entfall für TGA

Alle eingesetzten Bauprodukte und Bauarten müssen der für das Bauvorhaben gültigen Landesbauordnung (LBO) entsprechen. Ein Nachweis im Einzelfall erfolgt eigenständig durch den AN und auf dessen Kosten. Ein Terminverzug wegen fehlender Unterlagen wird nicht anerkannt.
Der Auftragnehmer ist verpflichtet, Nachweise oder Materialbemusterungen in einem angemessenen Zeitraum vor Beginn der jeweiligen Arbeiten vorzulegen und sich von der AG- Objektüberwachung die ausgeschriebenen Ausführungen nach Art und Menge schriftlich bestätigen zu lassen.

E.2.13  Baustoffqualität und Verwendbarkeitsnachweis  - Entfall fürTGA

Bauaufsichtliche Zulassungen und Prüfzeugnisse und sonstige Verwendbarkeitsnachweise etc. sind rechtzeitig vor entsprechenden Materialdispositionen und Fertigungsbeginn der OÜ unaufgefordert vorzulegen.
Die Eigenschaften/Zulassungen aller verwendeten Materialien sind durch Prüfzeugnisse/Normen/Europäische Technische Bewertungen nachzuweisen. Alle angebotenen Baustoffe, -Systeme sind gem. Herstellervorschriften so auszuführen, dass eine Herstellergarantie für das Gesamtsystem erhalten bleibt.

## E.3 Ausführungsfristen (§5 VOB/B und BVB)
E.3  Ausführungsfristen  (§5 VOB/B und BVB)

E.3.1  Vertragstermine / Detailterminplanung AN

Es gelten die vorgegebenen Ausführungsfristen des AG. Innerhalb der vorgegebenen Meilensteine hat der AN die von ihm zu erstellende Detailterminplanung für die einzelnen Maßnahmen zu entwickeln.

## E.4 Rechnungslegung
E.4  Rechnungslegung
(zu Punkt 0.2.22  VOB/C DIN 18 299)

E.4.1  Rechnungslegung
(zu Punkt 0.2.22  VOB/C DIN 18 299)

Soweit nichts anderes vereinbart, erstellt der Auftragnehmer in sinnvollen Abständen, i.d.R. maximal  monatlich Abschlagsrechnungen, entsprechend dem aktuellen Ausführungsstand.
Die Rechnungslegung erfolgt generell nur auf Basis vorher geprüfter und abgestimmter Aufmaße. Die Übergabe der Rechnung hat gemäß den gesetzlichen Bestimmungen (EU-Richtlinie 2014/55/EU und der Norm EN 16931) als XRechnung 2.0 und PDF per E-Mail zu erfolgen.
Zusätzlich zur digitalen Übergabe auch Übergabe 1-fach in Papierform.

Alle Aufmaßunterlagen müssen nach steigendem Aufmaß aufgestellt sein. Der Datenaustausch nach den Regelungen für die Elektronische Bauabrechnung (REB 23.003) ist gemäß GAEB-Merkblatt als DA 11 oder GAEB X31 - Datei sicherzustellen. Die Abrechnung  erfolgt generell nach erbrachter bzw. zu erbringender Leistung.

Die Abrechnung erfolgt generell auf der Basis von Ausführungsplänen bzw. in Abstimmung mit AG auch ergänzend auf freigegebener WM-Planung. Auf den Aufmaßplänen sind die Positionen farbig anzulegen und die Teilleistungen gemäß Aufmaßblatt zu nummerieren. Alle Maße des Aufmaßes müssen auf dem Aufmaßplan ersichtlich sein.
Sind Bauteile nicht über diese Pläne zu erfassen, werden diese in einem gemeinsamen Aufmaß mit der AG - Objektüberwachung vor Ort aufgenommen und bestätigt.

Die Rechnungspositionen sind mit Kurztext gemäß Auftragsleistungsverzeichnis aufzustellen. Nur beauftragte bzw. dem Grunde nach freigegebene Nachtrags-Positionen sind gemäß Nachtragsprüfung zu nummerieren und in die Rechnung zu übernehmen. Nachtrags-Positionen sind zu kennzeichnen. Die Positionen, die sich gegenüber der vorherigen Abschlagsrechnung geändert haben, sind deutlich zu kennzeichnen.

Rechnungen sind in Abstimmung mit der OÜ des AG digital und 1fach in Papierform (Original an AG)  in o. g. Form einzureichen und müssen folgende Angaben enthalten:
- Projektbezeichnung
- Vergabeeinheit
- Titel
- Bestellumfang
- Auftrags-Nummer

Sämtlichen Rechnungen sind die Leistungsnachweise im Original beizufügen:

bei Abschlagsrechnungen
Aufmaßunterlagen, als PDF - Dateien
- bestehend aus Aufmaßblättern (Meßurkunde) der jeweiligen Abschlagsrechnung mit Positionsangaben, Kurztext und Vortrag
- Aufmaßblatt über bestätigte Tagesberichte je LV-Position
- farbig angelegte Aufmaßpläne mit Anerkennung der OÜ
- bestätigte Stundenlohnanträge mit den zugehörigen bestätigten Tagesberichten
- gültige Freistellungsbescheinigung nach §48b EStG

bei Schlußrechnung
- Abnahmeprotokoll
- Geprüfte Dokumentation incl. Bestandsunterlagen und Bautagebuch
- Aufmaßunterlagen bestehend aus Aufmaßblättern (Meßurkunde) des Zuwachses zur Schlussrechnung mit Positionsangaben, Kurztext und Vortrag
- Aufmaßblatt über bestätigte Tagesberichte je LV-Position
- Gesamtaufmaß über alle abgerechneten Leistungen positionsweise gegliedert über alle Teilrechnungen
- Zusammenstellung aller farbig angelegten Aufmaßpläne mit Anerkennung der OÜ als PDF-Datei
- Zusammenstellung aller bestätigten Stundenlohnanträge mit den zugehörigen bestätigten Tagesberichten als PDF-Datei
- gültige Freistellungsbescheinigung nach §48b ESt
Ergänzende Vorgabe AG:
Vorzulegen sind bestätigte Stundenlohnvereinbarungen (gemäß Vorgabe AG) und die dazugehörigen Stundenlohnzettel mit Verweis auf die jeweilige Vereinbarung, beides fortlaufend durchnummeriert .

E.4.2  Nachtragsangebote
(zu Punkt 0.2.22  VOB/C DIN 18 299)

In Nachtragsangeboten müssen folgende Mindestangaben gemacht werden:
u.a.
- Kalkulation, Lohn- und Materialansätze (Kalkulationsunterlagen, Materialbeschaffungsbelege)

Der Bieter hat die ihm für die Ausführung der Arbeiten übergebenen Unterlagen zu überprüfen und Unstimmigkeiten unverzüglich, d.h. vor Beginn der evtl. eigenen Planung bzw. vor Durchführung der Bauleistungen der  OÜ AG schriftlich anzuzeigen,  unter Nennung evtl. Mehr- oder Minderleistungen.
Werden Leistungen verlangt oder erforderlich, die nicht im  Umfang der Leistungsbeschreibung sind, so muss ein Vergütungsanspruch vor Beginn der Arbeiten in der Sache angezeigt werden. Die vom Leistungssoll abweichenden Leistungen sind schriftlich anzubieten.

E.4.3  Kostenzuordnung nach Kostengruppen DIN 276
(zu Punkt 0.2.22  VOB/C DIN 18 299)

Das Leistungsverzeichnis ist zur Auftragsvergabe durch den AG positionsweise den Kostengruppen der DIN 276 i.d.R. bis zur 3. Ebene zugeordnet. Sämtliche Kostenveränderungen gegenüber dem Auftrag bis zur Schlussrechnung sind durch den AN den Kostengruppen der DIN 276 bis zur 3. Ebene zuzuordnen.
Die Schlussrechnung ist positionsweise nach DIN 276 aufzuteilen einzureichen und dem AG zu übergeben. Nach Vorliegen des Prüfergebnisses ist die Aufteilung nach DIN 276 durch den AN  an das Prüfergebnis anzupassen. Dieser Aufwand ist in die Einheitspreise einzukalkulieren.

Maßgebende DIN:DIN 276 - 1: 2008-12 Hochbau 3. Ebene

## E.5 Baustelleneinrichtung
E.5  Baustelleneinrichtung
(zu Punkt 0.1.19 / 0.2.6  VOB/C DIN 18 299)

Zusätzliche technische Ausführungsbestimmungen und Kalkulationshinweise
Baustelleneinrichtung

Für alle Belange der Baustellenorganisation sind folgende Vorgaben einzuhalten.
Alle daraus entstehenden Kosten sind in die Angebotspreise einzukalkulieren.

E.5.1  Übergabe des Baugeländes an den AN
(zu Punkt 0.1.1 / 0.1.19 / 0.2.6  VOB/C DIN 18 299)

Geländeregulierungen im Zusammenhang mit der Baustelleneinrichtung bedürfen der Genehmigung des AG. Nach Abbau der Baustelleneinrichtung des AN ist der ursprüngliche Zustand wieder herzustellen. Vor der Einrichtung der Baustelle muss eine gemeinsame Abnahme der Flächen und ggf. von öffentlichen Verkehrsflächen, welche als Aufstellfläche für die Baustelleneinrichtung benötigt werden, mit dem AG erfolgen

Die Einrichtung der Baustelle ist so vorzunehmen, dass die Ver- und Entsorgungsleitungen der Baumaßnahme rechtzeitig und ohne Behinderung verlegt werden können. Vorhandene Grenzsteine und Vermessungsmarkierungen sind mit Beginn der Arbeiten im Zuge der Baustelleneinrichtung bis zum Räumen der Baustelleneinrichtung zu sichern. Vor Beginn der Arbeiten hat sich der Auftragnehmer über den Verlauf von Leitungen, Kabeln usw. (unter- und überirdisch) zu informieren. Notwendige Umlegungen sind rechtzeitig vom Auftragnehmer zu beantragen. Baustellen- und endgültige Anschlüsse müssen grundsätzlich zugänglich bleiben und geschützt werden.

Die Standorte für Baumaschinen, Einrichtungen, Aufenthaltsräume, Geräte und Materialien sind grundsätzlich mit der AG-Objektüberwachung abzustimmen.

E.5.2  Kranstandorte
(zu Punkt 0.1.19 / 0.2.6  VOB/C DIN 18 299)

Es wird kein Standort für einen stationären Kran vorgegeben. Aufstellungen von Mobilkranen sind mit der OÜ des AG im Vorfeld abzusprechen.

E.5.3  Container
(zu Punkt 0.1.19 / 0.2.6  VOB/C DIN 18 299)

Die möglichen Standorte für die Tagesunterkünfte (Leistung des AN) sind dem Übersichtsplan Baustelle zu entnehmen, die Zuweisung erfolgt durch die OÜ des AG.

Es dürfen nur stapelbare Container eingesetzt werden, die Anordnung, Gestaltung und das äußere Erscheinungsbild sind mit dem AG abzustimmen.
Mindestvorgabe ist einheitliche Höhe der Container mit ca. 2,80 m. Grund ist der Einsatz einer äusseren Erschließung der Container durch einen auskragenden, umwehrten, Gitterrostgang. Die Erschließung ist Sache der AN und in die Einheitspreise der Baustelleneinrichtung AN einzukalkulieren.

E.5.4  Baumedien
(zu Punkt 0.1.7 / 0.1.19 / 0.2.6  VOB/C DIN 18 299)

Die Baumedien werden gemäß Baustelleneinrichtungskonzept an einem zentralen Übergabepunkt bauseits zur Verfügung gestellt und sind von dort durch den AN auf eigene Kosten weiter zu verteilen.
Aus evtl. Unterbrechungen und Unregelmäßigkeiten in der Versorgung können keine Schadenersatzansprüche erhoben werden.

Für Baumedien erhebt der AG folgende Umlagen:
- Baustromversorgung: Die Kosten des Verbrauches werden mit 0,10% netto von der Abrechnungssumme vom AG in Abzug gebracht.
- Bauwasserversorgung: Die Kosten des Verbrauches werden mit 0,10% netto von der Abrechnungssumme vom AG in Abzug gebracht.

E.5.5  Bauseitige Leistungen Baustelleneinrichtung
(zu Punkt 0.1.8 / 0.1.19 / 0.2.6  VOB/C DIN 18 299)

Im Auftrag des Bauherrn wird die übergeordnete Baustelleneinrichtung wie Baustraße zur Baustelle, Bauzaun, Baustromhauptverteiler, Baubeleuchtung (Sicherheitsbeleuchtung), Bauwasseranschluss (Entnahmestelle), Abwasseranschluss (Entsorgungsstelle), Sanitäranlage und Dusche  zur Mitbenutzung der am Bau beteiligten Firmen erstellt und ist nicht Gegenstand dieser Ausschreibung.

E.5.6  Bauaufzug / Materialaufzug
(zu Punkt 0.1.6 / 0.1.19 / 0.2.6  / 0.2.8 VOB/C DIN 18 299)

Die Aufzugsanlage im Gebäude HI-TRON wird als Bauaufzug zur Verfügung gestellt.
Bauseits wird von Gewerk TGA-Fördertechnik eine Kabine vorab installiert.

Abmessungen bxtxh i. L. ca. 1.400 x 2.300 x 2.300 mm,
Tragfähigkeit ca. 2.000 kg,
Türbreite ca. 1.300 x 2.300 mm.
Anzahl Stationen: 7

Der Lastenaufzug an der Außenfassade Ost im Lichtschacht steht für Transporte vom EG in das UG NICHT als Bauaufzug zur Verfügung.

Zugänge zu den einzelnen Etagen bestehen darüber hinaus über das Fluchttreppenhaus - das Untergeschoss kann auch über die Außentreppe an der Fassade Ost erreicht werden.

E.5.7  Bauabfallentsorgung
(zu Punkt 0.1.12 / 0.1.19 / 0.2.6  VOB/C DIN 18 299)

Die Bauabfälle sind durch den AN selbst täglich und fachgerecht gem. den aktuellen Bestimmungen zu entsorgen und entsprechende Entsorgungsnachweise vorzulegen.
Durch den AG wird keine zentrale Abfallsammelanlage zur Verfügung gestellt.
E.5.8  Bauleistungsversicherung

Der Bauherr hat für das Bauvorhaben eine Bauleistungsversicherung abgeschlossen, in der alle am Bau
Beteiligten mitversichert sind.
Deshalb wird die Prämie anteilsmäßig auf alle Auftragnehmer entsprechend ihrer Abrechnungssumme (netto) umgelegt und bei Endabrechnung (Schlussrechnung) einbehalten, dies sind 3 von Tausend.

Da die Bauleistungsversicherung dem AN einen wesentlichen Teil des Risikos abnimmt, beträgt die Selbstbeteiligung in der Regel 150,00 Euro pro Schadensfall.

Der Wagniszuschlag ist bei der Kalkulation entsprechend zu ermäßigen bzw. zu berücksichtigen. Die weiteren Bedingungen sind in den Allgemeinen Bedingungen für die Bauwesenversicherung von Gebäudeneubauten durch Auftraggeber (ABN) einzusehen.

## E.6 Abnahme (§12 VOB/B)
E.6  Abnahme  (§12 VOB/B)

E.6.1  Vorbereitung zur Abnahme

Der Auftragnehmer erklärt sich bereit, zur Vorbereitung der Abnahmen jeweils Begehungen zur Feststellung von Mängeln mit dem Auftraggeber bzw. AG-Objektüberwachung durchzuführen.

30 Werktage vor Abnahme sind dem Auftraggeber sämtliche geforderten Unterlagen bereits 2-fach in Papier und digital zu übergeben. Alle Unterlagen sind in deutscher Sprache abzufassen. Vorerwähnte Unterlagen/Nachweise hat der Auftragnehmer geordnet und geheftet in DIN A4-Ordnern als geschlossene Dokumentation zu übergeben.
Die Einweisung des AG ( u.a. Nutzer, Technik) ist zur Abnahme nachzuweisen.
Auch für die Einweisung der Technik des AG ist die Übergabe eine Vorab-Dokumentation 30 Werktage vor Einweisung notwendig.

Der AN prüft und bestätigt die Vollständigkeit seiner Leistungen und die seiner Subunternehmer.
Er überzeugt sich, dass die Regel-, Steuer- und Sicherheitseinrichtungen ordnungsgemäß arbeiten.
Die vom AN zu liefernden Wartungs- und Bestandsunterlagen (WBU) sind vollständig zu übergeben einschl. Protokoll über die Einweisung des Wartungs- und Bedienungspersonals sowie Bestands- und Revisionspläne.

E.6.2  Abnahmereifeprüfung

Bei der Abnahmereifeprüfung hat der AN den Nachweis für die vertragsgerechte Erfüllung seiner Leistungen zu erbringen. Für die Abnahmereifeprüfung ist das erforderliche Fach- und Hilfspersonal mit den notwendigen Geräten, Werkzeugen und Hilfsmitteln bereitzuhalten.
-  Eine Abnahmereifeprüfung ist Voraussetzung für die Abnahme und besteht aus:
-  Vollständigkeitsprüfung
-  Funktionsprüfung, wobei die Funktionen vom AN vorzuführen sind.
-  Funktionsmessungen.
-  etwaige erforderliche Sachverständigenprüfungen vor der Erstinbetriebnahme einer Anlage nach
  haustechnischer Prüfordnung Rheinland-Pfalz, frei von wesentlichen Mängeln

## E.7 DGNB-Zertifizierung
E.7  DGNB-Zertifizierung
(zu Punkt 0.2  VOB/C DIN 18 299)

E.7.1  DGNB Zertifizierung

Das Bauvorhaben wird mit dem System DGNB (Deutsche Gesellschaft für Nachhaltiges Bauen), Nutzungsprofil Neubau Laborbau Programmversion 2020 zertifiziert. Das System bildet Nachhaltigkeit in einem ganzheitlichen und in sich ausgewogenen Ansatz in den Kriteriengruppen Ökologie, Ökonomie, soziokulturelle und funktionale Qualitäten, technische Qualitäten, Prozess und Standortqualitäten ab.

Die Einhaltung der Anforderungen wird mit regelmäßigen Baustellenbegehungen durch die AG - Objektüberwachung und den DGNB-Auditor überprüft und dokumentiert.

## E.8 Baubewachung
E.8  Baubewachung

E.8.1  Kameraüberwachung Baufeld

Der AG beabsichtigt das Baufeld und die Baufeldzugänge mittels Kameratechnik digital gegen unbefugtes Betreten und Diebstahl überwachen zu lassen.
Die Aufzeichnung erfolgt unter Beachtung der Vorgaben aus der  Datenschutz-Grundverordnung.
Die Speicherung erfolgt für 48 Stunden.

## G. Abkürzungsverzeichnis
G.  Abkürzungsverzeichnis

Zuständigkeiten
AG  Auftraggeber
NU  Nutzer
PS  Projektsteuerung
GP  Generalplaner
OÜ  Objektüberwachung des AG
AN  Auftragnehmer
GU  Generalunternehmer
BL  Bauleitung des AN
ARGE  Arbeitsgemeinschaft
SiGe
SiGeKo  Sicherheits- und Gesundheitsschutzkoordination
öbvS  öffentlich bestellter und vereidigter Sachverständiger
PrüfSV  Prüfsachverständiger

Organisationen
BG  Berufsgenossenschaft
LAS  Landesamt für Arbeitsschutz
OBB  Obere Bauaufsichtsbehörde

Leistungsbeschreibung
AU  Ausschreibungsunterlagen
LB  Leistungsbeschreibung
FM  Facility Management
WMP  Werkstatt- und Montageplanung
QM  Qualitätsmanagement
RL  Richtlinie
IT  Informations- und Datenverarbeitung
CAD  Computer Aided Design
GIS  Gebäudeinformationssystem
ZTV  Zusätzliche Technische Vorschriften und Ausführungsbestimmungen

Verordnungen und Richtlinien
HOAI  Honorarordnung für Architekten und Ingenieure
RAB  Regeln zum Arbeitsschutz auf Baustellen
BetrSichV Betriebssicherheitsverordnung
BstO  Baustellenordnung
RSA  Richtlinien für die Sicherung von Arbeitsstellen an Straßen

BGR  Berufsgenossenschaftliche Regeln für Sicherheit und
  Gesundheit bei der Arbeit
StVO  Straßenverkehrsordnung
AVV Baulärm Allgemeine Verwaltungsvorschrift zum Schutz gegen Baulärm - Geräuschimmissionen -

Bautechnik
BE  Baustelleneinrichtung
StB  Stahlbeton
WU  Wasserundurchlässig
MW  Mauerwerk
PRF  Pfosten-Riegel Fassade
AK  Außenkante
UK  Unterkante
E  Ebene
FB  Fertigfußboden
RB  Rohfußboden
FD  Fertigdecke
RD  Rohdecke
RM  Rohbaumaß
KT  Kalendertage
WT  Werktage
AT  Arbeitstage
mµ  Mikrometer
ESG  Einscheibensicherheitsglas
VSG  Verbundsicherheitsglas
SSG  Structural-Silicone-Glazing (Glasverklebungsverfahren)
WLG  Wärmeleitgruppe
WLS  Wärmeleitstufe

Gebäudetechnik
TGA  Technische Gebäudeausrüstung
ELA  Elektroakustische Übertragungsanlagen
BMZ  Brandmeldezentrale
BMA  Brandmeldeanlage
EMA  Einbruchmeldeanlage
ÜMA  Überfall- und Geländeüberwachung
EMV  Elektromagnetische Verträglichkeit
GLT  Gebäudeleitechnik
H  Heizung
L  Lüftung
S  Sanitär
K  Kälte
TK  Telekommunikation
LWL  Lichtwellenleiter (Informationsdatenleitung)
WVU  Wasserversorgungsunternehmen
TW  Trinkwasser
SW  Schmutzwasser

Allgemein
AU  Ausschreibungsunterlage/-n
i.M.  im Mittel
v.g.  vor genannt
o.g.  oben genannt
o.glw.  oder gleichwertiger Art
Pos.  Position
o.ä.  oder ähnlich

## 290 Bodenbelagsarbeiten
Datum: 23.04.2026

### Bereich 1 Übergeordnete Leistungen

#### Abschnitt 1.1 Baustelleneinrichtung

**Ausführungsbeschreibung 111 *****
*Baustelleneinrichtung*
Baustelleneinrichtung

Baustelleneinrichtung des AN
Eine Baustelleneinrichtung wird gem. DIN 18299 über den hier angegebenen Umfang nicht gesondert ausgeschrieben.
Ein ebenerdiger Stellplatz für eventuelle Containerbedarfe des AN kann nicht zugesichert werden. Containeraufstellungen sind im Vorfeld mit der OÜ des AG abzusprechen und vom AN mit den benachbarten Gewerken eigenverantwortlich zu organisieren.

Vertikale Transporte:
Der Aufzug im Gebäude steht für Transporte von Materialen, Geräten, Abfallstoffen oder Sonstiges zur Verfügung (Opferkabine).

Der Aufzug wird während der Ausbauzeit des Gebäudes bereitgestellt, einschl. Schutzauskleidung des Fahrkorbs ohne brandschutztechnische Anforderungen, provisorische Innensteuerung, Rufanlage, Druckknöpfe an den Haltestellen und Anzeigetafel im Fahrkorb mit Löschung der Rufe von Hand.

Technische Daten Bauaufzug:
Abmessungen bxtxh i. L. ca. 1.400 x 2.300 x 2.300 mm,
Tragfähigkeit ca. 2.000 kg,
Türbreite ca. 1.300 x 2.300 mm.
Anzahl Stationen: 7

Der Bauaufzug steht allen Ausbaugewerken zur Verfügung. Der AN hat seine Nutzungserfordernisse eigenverantwortlich mit den anderen am Bau tätigen Gewerke abzustimmen.

Größere Anlieferungen welche die Nutzung des Aufzugs für eine längere Zeit für andere Gewerke blockieren können sind im Vorfeld, mit mind. 1 Woche Vorlauf, bei der OÜ anzumelden.

Schutzmaßnahmen:
Vom AN Rohbau und/oder AN Baustelleneinrichtung werden im Zuge der Erstsicherung Abdeckungen und/oder Umwehrungen von Öffnungen hergestellt und zur Mitbenutzung durch andere Auftragnehmer über die eigene Benutzungsdauer hinaus belassen.

Nutzungsmöglichkeiten BE-Flächen / Lagerflächen:
Nordöstlich der Bauwerks befindet sich auf dem Kilianweg eine Ladegasse.
Südöstlich der Baugrube wird der Platz von einem erhaltenswerten Baumbestand eingenommen und ist nicht befahrbar.
Südwestlich des Bauwerks befindet sich eine schmale Freifläche welche durch die VE Baustelleneinrichtung als Lagerfläche hergerichtet wird. Breite ca. 2,50 bis 11 m.
In der westlichen Fortsetzung der im Südwesten gelegenen Freifläche befinden sich weitere Lagerflächen.
Lagerflächen innerhalb des Gebäudes und auf der BE-Fläche stehen nur in geringem Umfang zur Verfügung - eine Nutzung kann nur in Abstimmung mit der OÜ des AG erfolgen.

Zufahrtmöglichkeiten:
Be- und Entladungen über die Ladegasse im Kilianweg.
Zwischen dem Gebäude NIC und HI-TRON ist nur Materialverteilung mit ggf. kleineren Förderfahrzeugen möglich.
Achtung Brücke - eingeschränkte Durchfahrthöhe.

Am westlichen Ende der BE-Fläche befindet sich eine Notzu- und ausfahrt welche für Rettungsfahrzeuge frei zu halten ist. Diese Zufahrt kann auch für eventuelle Containeranlieferungen und -abholungen mit Fahrzeugen bis 7,5 to genutzt werden.

Baubeheizung:
Zum Zeitpunkt der Fliesenarbeiten gibt es eine Baubeheizung mit Ölbetrieb.

**1.1.10 Material-/Lagercontainer**
*** Pauschalposition
*** gemäß Ausführungsbeschreibung 111
Material-/Lagercontainer aufstellen, vorhalten, abbauen, abtransportieren,

Der vom AG vorgegebene Stellplatz ist kostenfrei.

Bestandteil dieser Position sind
-  Transport, Herrichten des Stellplatzes, Aufstellen,
  Vorhalten für die Dauer der eigenen Bauzeit,
-  Abbau, Abtransport, Wiederherrichten des Stellplatzes
Menge: 1,000 PSCH
DIN276-2008: 391

**1.1.20 Verlängerte Vorhaltung Materialcontainer**
Verlängerte Vorhaltung Materialcontainer.
Vor beschriebene Materialcontainer des AN für die Leistungen des AN über die vertragliche Bauzeit hinaus vorhalten, sofern die verlängerte Vorhaltung nicht vom AN zu vertreten ist.
Menge: 4,000 Wo
DIN276-2008: 391

#### Abschnitt 1.2 Planung und Dokumentation

**Ausführungsbeschreibung 120 *****
*Detailtermin- und Logistikplanung des AN*
Detailtermin- und Logistikplanung AN

Grundlage für die Terminplanung des AN sind die vorgegebenen Ausführungsfristen. Innerhalb der vorgegebenen Meilensteine hat der AN die von ihm zu erstellende Detailterminplanung für die einzelnen Maßnahmen zu entwickeln.

Der AN hat nach Auftragsvergabe eine ausführliche Detailterminplanung für seine Gesamtleistung vorzulegen, mit der OÜ sowie SiGeKo abzustimmen und im weiteren Projektverlauf fortzuschreiben. Der von der OÜ freigegebene, abgestimmte Gesamtbauablaufterminplan ist dem SiGeKo des AG zu übergeben und ist Grundlage für dessen SiGeKo-Plan zur Übergabe.
Der vom AN vorzulegende Detailterminplan wird nach Genehmigung durch den AG Vertragsbestandteil. Die im Bauablaufplan ausgewiesenen sonstigen Leistungen, die nicht Gegenstand der Vergabe sind, müssen im gem. Terminplan GP -Bau und GP - TGA vorgegebenen Zeitfenster und Zeitdauer in den Detailterminplan des AN integriert werden .
Die Reihenfolge und Abwicklung der Arbeiten hat der AN mit dem AG abzustimmen, damit ein zügiger
Gesamtablauf gewährleistet wird und bei gleichzeitig laufenden Arbeiten gegenseitige Behinderungen
vermieden werden.

Mindestinhalt Detailtermin- und Logistikplan des AN:

- Ausführlicher Balkenterminplan, gegliedert in Einzelvorgänge,
  mit Darstellung von Bemusterungsterminen,
  Nachunternehmervergaben, Planungs-, Bestell-, Liefer-  und
  Ausführungsfristen, in bauteilweise und geschoßweise
  getrennte Vorgänge.
- Die Bemusterungstermine sind zusätzlich in einem separaten
  Terminplan darzustellen.
- Als Prüffristen sind aufeinander folgende, nicht parallele
  Prüfungen durch den Generalplaner und danach durch den
  Bauherrn vorzusehen.
- Terminplanung auf Basis der Tagesleistung
- Terminstatusberichte
- Geräteauflistung
- Anzahl der eingesetzten Mitarbeiter und Montagekolonnen
- Einbringkonzept

**1.2.10 Detailtermin- und Logistikplanung**
*** Pauschalposition
*** gemäß Ausführungsbeschreibung 120
Detailtermin- und Logistikplanung.
Leistung des AN ist das Erstellen einer Detailtermin- und Logistikplanung auf Grundlage des vorliegenden Terminplanes des AG und Vertragstermine,
einschließlich der Fortschreibung der Planung im Zuge des Baufortschritts.

Die Erstellung der Terminplanung erfolgt auch digital; Übergabe im Format Microsoft Projekt und PDF

upload digital auf Projektplattform / Cloud
Menge: 1,000 PSCH
Leistungsbereichkatalog: 000
DIN276-2008: 399

**Ausführungsbeschreibung 121 *****
*Abnahmeunterlagen*
Abnahmeunterlagen
zu Punkt 0.2.13  VOB/C DIN 18 299)

Zum Leistungsumfang des Auftragnehmers (AN) gehören das Beantragen und Beibringen aller behördlichen und sonstigen erforderlichen Abnahmebescheinigungen, Betriebs- und Benutzungsgenehmigungen, Prüfberichte der Behörde, der Sachverständigen und, falls erforderlich, vom Verband der Sachversicherer. Die Abnahmeunterlagen sind zeitgerecht zum Antrag auf Nutzungsgenehmigung zu übergeben.

Behördliche Anträge, deren Stellung ausschließlich durch den Bauherrn / Investor zulässig sind, werden vom AN zeitgerecht und vollständig vorbereitet, so dass es keiner weiteren Ergänzung oder Veränderung durch den AG oder dessen Fachplaner bedarf.

Sind Anlagen oder Komponenten zu diesem Zeitpunkt nicht in einem abnahmefähigen Zustand, d.h. sie sind nicht betriebsbereit oder haben grobe Mängel, die die bestimmungsgemäße Funktion nicht ermöglichen, kann der AG oder dessen Bevollmächtigter die rechtsgeschäftliche Abnahme abbrechen. Für vergebliche Abnahmeversuche behält sich der AG etwaige Schadensersatzforderungen vor.
*Anforderungen an Dokumentation UMM*
Anforderungen an Dokumentation UMM
Stand 08.11.24 für KG 300 und 500
U. Schulte, UMM

soweit in diesem Gewerk auch zutreffend:

Formale Anforderungen

- in farbiger Darstellung und deutscher Sprache
- in dreifacher Papierausfertigung und auf elektronischem
  Datenträger (CD- Rom / Stick) in den gängigen
  Datenformaten, Pläne im dwg-, dxf- und pdf-Format,
  sofern vorhanden auch pln-Format und als BIM-Modell
  sowie IFC-Modell,
  Texte und Übersichten in Word (doc, docx, pdf)
  und / oder Excel (xls, xlsx, pdf).
- Die Unterlagen sind in Ordnern abgeheftet,
  versehen mit detailliertem Inhaltverzeichnis abzugeben.
- Die einzelnen Seiten sind fortlaufend zu nummerieren.

Ergänzung GP:

- digitale Übergabe zusätzlich als upload auf
  Datenplattform / Cloud

- Beschriftung Ordner mit Gebäudenummer
- identische Ordnerstruktur  Papierform + digital

Inhaltliche Anforderungen

Grundsätzlich ist bei der Erstellung der Dokumentations- unterlagen das technische Normenwerk der VOB/Teil C zugrunde zu legen. Darüber hinaus sind durch die Auftragnehmer Nachweise gemäß den Allgemeinen Technischen Vertragsbedingungen für Bauleistungen (ATV) - Liefern von Stoffen und Bauteilen zu erbringen. Es sind Angaben zur Ausführung, zur Verwendung ggf. wieder aufbereiteter Stoffe, besondere Angaben zur Art, Güte und Umweltverträglichkeit der verwendeten Stoffe und Bauteile zu treffen und entsprechende Eignungs- und Gütenachweise vorzulegen. Alle gemäß den jeweiligen ATV zu liefernden Konstruktionszeichnungen, Darstellungen, Beschreibungen und sonstige Dokumentationsunterlagen sind nach Ausführung der Arbeiten vom Auftragnehmer dem tatsächlichen Ausführungsstand anzupassen und der Dokumentation beizufügen. Die Vorlage der kompletten Dokumentation, mindestens 30 Werktage im Vorfeld, ist Voraussetzung für die formale Abnahme durch den Auftraggeber Unimedizin.

Firmen - und Gewerkeordner
Inhaltliche Anforderungen an die Dokumentation der Gewerkegruppen Hochbau / Gebäude und Außenanlagen (KG 300 und KG 500) (jeweils gewerkeweise)

0.)  Jeder Dokumentationsordner mit eigenem
  Inhaltsverzeichnis:

1.)  Hersteller/Lieferant mit Angaben zu Anschrift,
  Telefonnummern und Ansprechpartner

2.)  Fachunternehmererklärung und Fachbauleitererklärung des
  jeweiligen Unternehmers

3.)  Alle Planunterlagen inklusive Übersicht und Detailpläne
  virenfrei im CAD Format (.dxf oder .dwg)
  Bestandsunterlagen in PDF und gegebenenfalls im
  Excel-Format (Tabellen, Listen, etc.).

4.)  Auflistung der eingebauten Bauteile/-stoffe mit Angaben
  zum Einbauort inkl. Farb-,Dekor- und Materialangaben,
  Technische Merkblätter und Sicherheitsdatenblätter,
  Produktname wie z.B. Fliesen/Parkett/Auslegware inkl.
  Fabrikat, Maße, Produkteigenschaften, sowie
  Pflegeanleitungen.
  Herstellerverzeichnis mit Fabrikatsangabe,
  Artikelname bzw. Typennummer,
  mögliche alternative Bezugsquellen,
  Hinweise zur Lagerung, ggf. Entsorgung,

5.)  Das Mängelprotokoll und die Vorlage aller Prüfergebnisse
  sind Bestandteil der Dokumentation und der Übergabe

6.)  Vollständige Dokumentation/ Konformitätsbescheinigungen
  aller vorgeschriebenen Werk- und Prüfbescheinigungen,
  erforderliche Zulassungsnachweise, Bauaufsichtliche
  Zulassungen inklusive Prüfzeugnisse. Zulassungen im
  Einzelfall, Zulassungsbescheide von allen Materialien und
  Bauteilen mit besonderen Qualitätsanforderungen, soweit
  vom Auftragnehmer nachzuweisen.
  Prüfzeugnisse bei Brandschutzzulassungen und
  Einzelzulassungen (z.B. BS-Türen).

7.)  Türlisten mit dazugehörigen Plänen inklusive Türstempel,
  Nummerierung und Kennzeichnung von Brandschutz und
  Ausführungsqualitäten
*Ergänzungen Dokumentationsunterlagen I (UMM, LBB)*
Ergänzungen Dokumentationsunterlagen I (UMM, LBB)

Basis
SV  UMM 11.04.24 / LBB  12.04.24
Protokoll BH-JF 27.03.24::

insbesondere vorzulegende Unterlagen:

-  alle benötigten Dokumente nebst Datenblätter
-  Material-/Qualitätsnachweise der verwendeten
  Baustoffe/-elemente,
  eindeutiger Zuordnung zur Einbausituation
-  Prüfberichte, oder Prüfbücher
-  Abnahme-/Einweisungs- und Prüfprotokolle
-  Nachweise zur Bauart
-  Errichterbescheinigung
-  Übereinstimmungserklärung (Brandschutz)

-  Liste der Restleistungen und Gewährleistungen
-  Anlagen Beschreibung inkl. Wartung etc.
-  Bedienungs-, Wartungs- und Pflegehinweise

-  Bestands- und Revisionszeichnungen/-pläne,
  Detailpläne, Schnitte,
-  Montage-, Werkstatt- und Konstruktionszeichnungen
  Berechnungen des AN
*Ergänzungen Dokumentationsunterlagen II (GP)*
Ergänzungen Dokumentationsunterlagen II (GP)

Die nachstehend aufgeführten Abnahmeunterlagen sind vom Auftragnehmer zu vervollständigen.
U.a, soweit zutreffend:

-  Gebrauchsabnahmebescheinigung durch die
  Bauaufsichtsbehörde.

-  Formloser Nachweis für die Einhaltung der
  bauaufsichtlichen Auflagen.

-  Erklärung, dass die Leistungen gemäß den Angebots- und
  Vertragsbedingungen abnahmebereit sind.

-  Bautagebuch (unabhängig von wöchentlicher Übergabe
  während der Bauzeit an die -Objektüberwachung des AG
  und deren Weiterleitung an den AG)

-  Alle geforderten behördlichen Abnahmebescheinigungen,
  Genehmigungen und Prüfungsberichte.

-  Mängelprotokoll und die Vorlage aller Prüfergebnisse

-  Prüfbuch mit Konformitätsbescheinigung

-  bauaufsichtlich geforderte Nachweise für  die verwendeten
  Bauprodukte und Bauarten im Sinne der
  Verwaltungsvorschrift Technische Baubestimmungen
  (VV TB Rheinland - Pfalz)

-  Geprüfte Pläne der jeweiligen Vergabeeinheit
-  Ist-Zustand  (fortgeschriebene Montage- und Werkplanung)

**1.2.20 Dokumentation**
*** Pauschalposition
*** gemäß Ausführungsbeschreibung 121
Dokumentation
Erstellen, Abstimmen, Überarbeiten und Übergeben der gesamten Unterlagen zur Bestandsdokumentation des AN
für die Leistungen dieser Vergabeeinheit.

nach vorgegebenen Ordnungssystem AG
Übergabe in Papierform sowie upload digital auf Projektplattform / Cloud

gem. Ausführungsbeschreibung
Menge: 1,000 PSCH
Leistungsbereichkatalog: 000
DIN276-2008: 399

**1.2.30 weitere Ausfertigung Dokumentation**
*** gemäß Ausführungsbeschreibung 121
weitere Ausfertigung Dokumentation
Weitere Ausfertigung der Dokumentationsunterlagen gem. vorheriger Position.
Menge: 1,000 St
Leistungsbereichkatalog: 000
DIN276-2008: 399

#### Abschnitt 1.3 DGNB-Zertifizierung - Bau

**Ausführungsbeschreibung 131 DGNB Zertifizierung**
*Einleitung DGNB-Zertifizierung*
Einleitung DGNB-Zertifizierung

Das Bauvorhaben wird mit dem System DGNB (Deutsche Gesellschaft für Nachhaltiges Bauen), Nutzungsprofil Neubau Laborbau Programmversion 2020 zertifiziert.
Das System bildet Nachhaltigkeit in einem ganzheitlichen und in sich ausgewogenen Ansatz in den Kriteriengruppen Ökologie, Ökonomie, soziokulturelle und funktionale Qualitäten, technische Qualitäten, Prozess und Standortqualitäten ab. Besonders Beachtung dabei finden Maßnahmen, die einen Beitrag zur Klimaneutralität, zum Materialkreislauf und zur Klimaanpassung liefern sowie innovative Lösungen zur mehr Nachhaltigkeit.
*Nachhaltige Baustelle*
Nachhaltige Baustelle

Der AN hat bei seiner Bauausführung die Minimierung von Risiken (Sicherheit, Arbeitsschutz, Gesundheit), die Minimierung von Umweltbelastungen sowie soziale Standards zu beachten und eine Qualitätssicherung zu betreiben. Maßgebend dabei sind eine abfallarme, lärmarme und staubarme Baustelle, der Boden und Grundwasserschutz, eine Mithilfe bei der Information und Kommunikation bei Anwohnern und der Öffentlichkeit (z.B. beim Beschwerdemanagement der Baubetreuung des AG), eine ressourcenschonender Umgang mit Frischwasser und Strom sowie die Mithilfe bei der Umsetzung eins Lüftungsprogramms zur Austrocknung der Bauteile.

Vom AN ist eine verantwortliche Kontaktperson als Abfallmanager zu benennen.

Der AN wird vor Ausführungsbeginn auf der Baustelle / im Baustellen-KickOff  mit den Anforderung an einen nachhaltigen Baustellenbetrieb geschult.

Die Einhaltung der Anforderungen wird mit regelmäßigen Baustellenbegehungen durch die Bauüberwachung überprüft und dokumentiert.

**1.3.10 Abfallbilanz AN**
*** Pauschalposition
*** gemäß Ausführungsbeschreibung 131
Abfallbilanz AN

Erstellung und Übermittlung einer monatlichen  Abfallbilanz für den Umfang der eigenen Leistungen.
Folgende sortenrein getrennte Abfallfraktionen sind in der Abfallbilanz zu berücksichtigen:

  Holz AI, AII, AIII
  Gipskarton sauber
  Papier, Pappe, Kartonagen
  Folie unverschmutzt
  Gemischte Baustellenabfälle
  Siedlungsabfälle
  Mineralwolle (KMF) nicht kontaminiert
  Styrodur, Styropor (EPS)
  Kunststoffe
  Metalle
  Kabelschrott
  Mineralische Baustoffe
  Baustoffe bituminös

In der Abfallbilanz müssen pro Abfallfraktion folgende Angaben enthalten sein:

- Menge in [kg] oder [m3]
- Entsorgungsweg pro Abfallfraktion mit Angabe der Adressen
  der Deponie, des Recyclingunternehmens, des Unternehmens
  für die thermische Verwertung, des Wertstoffhändlers.

Die Abfallbilanz ist monatlich vom Abfallmanager bei der OÜ-AG vorzulegen und bei Ausführungsende als Gesamtbilanz zu finalisieren.
Menge: 1,000 PSCH
DIN276-2008: 399

**1.3.20 Lärmarme Baustelle**
*** Pauschalposition
*** gemäß Ausführungsbeschreibung 131
Lärmarme Baustelle

Die Baustelle ist so einzurichten und zu betreiben, dass die Vorgaben gem. Bundes-Immissionsschutzgesetz sowie die allgemeinen Verwaltungsvorschriften zum Schutz gegen Baulärm (AVV) eingehalten werden.

Der Einsatz von lärmarmen Geräten ist vom AN mit dem Schallleistungspegel LWA relativ zu den Vorgaben nach RAL-UZ53 nachzuweisen. Der Nachweis ist als als Geräte- und Maschinenliste vom AN an die AG OÜ zu übergeben.

Siehe Anlage
[DGNB-Schallemissionen Geräte-Version2018-9Auflage]
Menge: 1,000 PSCH
DIN276-2008: 399

**1.3.30 Staubarme Baustelle**
*** Pauschalposition
*** gemäß Ausführungsbeschreibung 131
Staubarme Baustelle

Zum Schutz von Personen, die auf der Baustelle arbeiten oder dort angrenzend leben und arbeiten sowie zum Schutz der Umwelt ist die Entstehung von Staub möglichst zu vermeiden. Die eingesetzten Maschinen und Geräte sind mit einer wirksamen Absaugung zu versehen, die ggf. entstehenden Stäube sind an der Entstehungsstelle möglichst vollständig zu erfassen und gefahrlos zu entsorgen. Durch entsprechende Maßnahmen ist die Ausbreitung des Staubs auf unbelastete Arbeitsbereiche zu verhindern, soweit das technisch möglich ist. Ablagerungen sind zu vermeiden. Zur Beseitigung sind Feucht- bzw. Nassverfahren oder saugende Verfahren durchzuführen.

Der AN hat Arbeiten, bei denen Staub in größerem Umfang entsteht, im Vorfeld bei der Bauüberwachung anzumelden und die bei den Arbeiten angewendeten Maßnahmen zur Verhinderung der Staubausbreitung mit Fotos und Datenblättern der Geräte zu dokumentieren und an die Bauüberwachung zu übergeben.
Menge: 1,000 PSCH
DIN276-2008: 399

**1.3.40 Boden- und Grundwasserschutz**
*** Pauschalposition
*** gemäß Ausführungsbeschreibung 131
Boden- und Grundwasserschutz

Der Boden und das Grundwasser sind vor schädlichen Stoffeinträgen und mechanischen Einflüssen zu schützen. Es ist sicherzustellen, dass der Boden nicht durch chemische Verunreinigungen kontaminiert wird. Stoffe, die mit dem Gefahrensymbol Umweltgefährlich gekennzeichnet sind, dürfen nicht in Kontakt mit der Umwelt kommen.
Der schützenswerte Boden ist ebenfalls vor schädlichen mechanischen Einflüssen zu bewahren. Dabei sind gewachsene Bodenschichten besonders zu schützen, diese dürfen nicht befahren werden.

Der AN hat, falls von ihm Bodenverunreinigungen festgestellt werden (ab Schadstoffklassifizierung Z1), diese sowie die Maßnahmen zur Wiedernutzbarmachung der belasteten Fläche ausführlich zu dokumentieren. In diesem Fall sind die nachfolgenden Angaben der Bauüberwachung schriftlich zur Verfügung zu stellen:
- Belastungsgrad
-  Abfalleinstufung (Schadstoff-klassifizierung nach BBodSchG)
-  Räumlichen Lage der Schadstoffe
-  Maßnahmen zur Beseitigung bzw. Verbesserung der Bodenklassen

Der AN hat alle Maßnahmen zur Verhinderung von Bodenverunreinigungen (z.B. Ölauffangwanne für Schalöl oder anderweitige Flüssigkeiten, Schutzfolien unter Lagerflächen) sowie zum Schutz des Bodens gegen mechanische Einflüsse (z.B. Schutzzäune und Absperrungen von Lagerflächen, Materiallagerung nur auf definierten Flächen) mit Fotos und Datenblättern der Geräte und eingesetzten Materialien zu dokumentieren und an die AG OÜ zu übergeben.
Menge: 1,000 PSCH
DIN276-2008: 399

**1.3.50 Nachhaltige Holzprodukte**
*** Pauschalposition
Nachhaltige Holzprodukte

Verwendung von Holz ausschließlich aus nachhaltiger Forstwirtschaft für alle fest eingebauten Hölzer in den Bauteile Boden, Wand und Decke sowie für temporär verbaute Hölzer  mit den anerkannten Produktlabels PEFC (Programme for the Endorsement of Forest Certification Schemes) und FSC (Forest Stewardship Council). Der AN hat den Nachweis direkt bei der Bauüberwachung des AG einzureichen.

In der Position ist ausschließlich die Nachweisführung zu kalkulieren.
Ggf. erforderliche Mehrpreise für Produkte sind in den betreffenden Positionen zu kalkulieren.

Für den Nachweis ist die Anlage [Nachweis Holz] zu verwenden.
Folgende Angaben sind von AN zu übergeben:
- Produktname
- Lieferant
- Menge [m³]
- Zertifikat FSC oder PEFC, Lieferscheinnummer, Anteil in [%]
- COC-Nummer zu FSC der PEFC Zertifikat

Nachweisführung

siehe Anlage

- [Nachweis Holz]
Menge: 1,000 PSCH
DIN276-2008: 399

**Ausführungsbeschreibung 132 Gefahrenstoffe**
*Gefahrenstoffe*
Gefahrenstoffe

Die Verwendung besonders umweltverträglicher Materialien ist ein wichtiger Beitrag zur Verbesserung der Innenraumluftqualität. Eine entsprechende Dokumentation der Inhaltsstoffe in Bauprudukten minimiert das Sanierungsrisiko am Ende des Lebenszyklus wesentlich.

**1.3.60 Schadstofffreie Materialien**
*** Pauschalposition
*** gemäß Ausführungsbeschreibung 132
Schadstofffreie Materialien

Verwendung von Bauprodukten, bei denen die Konzentraltionen an risikobehafteten Inhaltsstoffen der ausgeschriebenen Qualitätsstufe gem. Anlage s.u. genügen.

Folgende Stoffgruppe werden als risikobehaftet eingestuft

- Halogenierte und teilhalogenierte Kältemittel
- Halogenierte und teilhalogenierte Treibmittel
- Schwermetalle
- Stoffe, die unter die Biozid-Verordnung (528/2012/EG) fallen
- Stoffe, die unter die POP-Verordnung (850/2004/EG) fallen
- Gefahrstoffe gemäß CLP-Verordnung (1272/2008/EG)
- Organische Lösungsmittel und Weichmacher
- Besonders besorgniserregende Stoffe
  (SVHC nach der Europäischen Chemikalienverordnung
  REACH (1907/2006/EG))

Folgende Chemikalien / Stoffe werden als besonderes toxisch eingestuft:
- krebserregend, erbgutverändernd und fortpflanzungsgefährdend (CMR)
- persistent, bioakkumulierend und toxisch (PBT)
- sehr persistent und sehr bioakkumulierend (vPvB) sowie
- ähnlich besorgniserregend (z. B. endokrine Disruptoren)

Im Angebot sind ausschließlich Bauprodukte zu berücksichtigen, die folgenden Anforderungen genügen:

- DGNB-Qualitätsstufe 4

Anforderungen siehe
 Anlage

[DGNB-Schadstoffe1-Version2018-9Auflage]

Die Verwendung der vom AN angegebenen Baustoffe wird durch die Bauüberwachung des AG auf der Baustelle in regelmäßigen Abständen überprüft und dokumentiert.

In der Position ist ausschließlich die Nachweisführung zu kalkulieren.
Ggf. erforderliche Mehrpreise für Produkte sind in den betreffenden Positionen zu kalkulieren.

Für die Nachweisführung ist vom AN folgende Anlagen zu verwenden:

Anlage Nachweisführung:
[DGNB_V18_ENV1.2_Dokumentationstool] zu verwenden.

 Folgende Angaben sind von AN zu übergeben:
- Produktname / Hersteller
- Verwendung
- Menge
- Umweltproduktdeklarationen (EPD), Sicherheitsdatenblätter (SDB), Herstellererklärungen, SVHC-Erklärung der Hersteller von Erzeugnissenoder ähnliches, die die Einhaltung der geforderten Grenzwerte bestätigen
- ggf. Herstellerbestätigung

Ausnahmen:
Geplante TGA-Anlagen mit teilholgnierten oder halogenierten Kältemitteln entsprechen ggf. nicht den Anforderungen der ausgeschriebenen Qualitätsstufe bzw. der Krierienmatix. In diesem Fall ist keine Nachweisführung erforderlich.

siehe Anlagen:

- [[DGNB-Schadstoffe1-Version2018-9Auflage]

- [DGNB_V18_ENV1.2_Dokumentationstool]
Menge: 1,000 PSCH
DIN276-2008: 399

**Ausführungsbeschreibung 133 Recycling**
*Recycling*
Recycling

Wiederverwendete Baustoffe und Bauteile  reduzieren den Reccourcenverbrauch an Matrial und Energie bei der Herstellung von Baustoffen und verbesseren den ökologischn Footprint im neuen Gebäude deutlich.

**1.3.70 Recyclinganteile in Bauprodukten**
*** Pauschalposition
*** gemäß Ausführungsbeschreibung 133
Recyclinganteile in Bauprodukten

Nachweis von Recyclinganteilen in Bauprodukten. Der AN hat die Nachweise direkt bei der Objektüberwachung des AG einzureichen.

In der Position ist ausschließlich der Mehrpreis für die Nachweisführung der Recyclinganteile zu kalkulieren.

Folgende Nachweise werden akzeptiert:
- Umweltproduktdekalration (EPD)
- Produktdatenblatt

Mindestens die nachfolgenden Baustoffe sind nachzuweisen:
- Baustahl
- Konstruktionsstahl
- Bleche (Stahl, Alu, etc.)
- Aluminiumprofile
- Deckenbeläge
- Zuschlagsstoffe Beton als Ersatz für Kies

Für den Nachweis ist die Anlage
[DGNB-Recycling-Version2018-9Auflage]
zu verwenden.

Folgende Angaben sind von AN zu übergeben:
- Bauteil (Außenwand, Innenwand, Decke, Dach, Tragwerk,
  Gründung)
- Menge [kg]
- Kosten [€ netto]
- Recyclinganteil Postconsumer [%]
- Recyclinganteil Preconsumer [%
- Lieferant mit Adresse
- Produktionsstätte mit Adresse
- Umweltdeklaration (EPD) oder ähnliches,
  aus dem der Recyclinganteil hervorgeht

siehe Anlage:

- [DGNB-Recycling-Version2018-9Auflage]
Menge: 1,000 PSCH
DIN276-2008: 399

*Hinweis: DGNB-Schwerpunktanforderungen V18.1_ENV1.2 Anl. 1*
DGNB-Schwerpunktanforderungen V18.1_ENV1.2 Anl. 1

Die Anforderungen der Qualitätsstufe 4 sind für alle Bauprodukte und Bauteile einzuhalten und in jeder Position des LVs zu beachten!
Die Anforderungen aus Anlage Kriterienmatrix Version V 18 gelten vollumfänglich.
Dies betrifft im besonderen nachfolgende Schwerpunktanforderungen gem. der beigefügten Liste der Schwerpunktanforderungen VE 290 Bodenbelag:

Nr. 6.
Relevante Bauteile:
Bodenbeläge
Bereich:
Textile Bodenbeläge
Betrachtete Stoffe / Aspekte:
- Emissionen
- gefährliche Stoffe
Anforderung Qualitätsstufe 4:
GUT-Gütesiegel oder RAL-UZ 128
Nr. 7.
Relevante Bauteile:
Bodenbeläge
Bereich:
Elastische Bodenbeläge
Betrachtete Stoffe / Aspekte:
- Emissionen
- gefährliche Stoffe
Anforderung Qualitätsstufe 4:
Emission nach
28. Tg  ≤ RAL-UZ 120
und
Chlorparaffine (SCCPs + MCCPs + LCCPs) < 0,1 %
und
SVHC ≤ 0,1 %

Nr. 8.
Relevante Bauteile:
Grundierungen, Vorstriche, Spachtelmassen, Fugenmörtel und Klebstoffe unter  Wand- und Bodenbelägen (z. B. Fliesen, Teppiche, Parkett, elastische Bodenbeläge - ausgenommen  Tapeten)
Bereich:
Verlegewerkstoff ohne besondere Anforderungen
Betrachtete Stoffe / Aspekte:
Emissionen
Anforderung Qualitätsstufe 4:
GISCODE D1, ZP1, RU 0,5, RU 1, RE05, RE10, RE20, RE30 oder RS10
und
EMICODE EC1, EC1PLUS, EC1-R oder EC1PLUS-R
oder
DE-UZ 113
Nr. 9.
Relevante Bauteile:
Sperranstriche, Estrichharze, Abdichtungen unter Fliesen
Bereich:
Verlegewerkstoff als Sperranstrich, Estrichharze und Abdichtungen mit erhöhten Anforderungen
Betrachtete Stoffe / Aspekte:
Emissionen
Anforderung Qualitätsstufe 4:
GISCODE D1, ZP1, RE05, RE10, RE20 oder RE30, RU 0,5 oder RU 1
und
EMICODE EC1, EC1PLUS, EC1-R oder EC1PLUS-R

Nr. 11.
Relevante Bauteile:
Sockelleisten,  Türschienen,  Stützenkleber  (Doppel- oder  Hohlboden);  nicht betrachtet  werden hier die Bereiche Glasbau, Fassade  und Brandschutz
Bereich:
Dichtstoffe im klebenden Einsatz und Kleber innen: PU-Kleber und silanmodifizierte Polymere (SMP).
Nicht betrachtet werden hier die Bereiche Glasbau, Fassade und Brandschutz
Betrachtete Stoffe / Aspekte:
Emissionen
Anforderung Qualitätsstufe 4:
GISCODE PU10, PU20 oder RS10
und
EMICODE EC1, EC1PLUS, EC1-R oder EC1PLUS-R

Nr. 12.
Relevante Bauteile:
Kleinflächige Verklebungen mechanisch belasteter Fugen; nicht betrachtet werden hier die Bereiche Glasbau, Fassade und Brandschutz
Bereich:
Dichtstoffe im rissüberbrückenden Einsatz und Kleber innen: Acrylatdichtstoffe / -kleber, Silikondichtstoffe und SMP-(Hybrid-Dichtstoffe).
Nicht betrachtet werden hier die Bereiche Glasbau, Fassade und Brandschutz
Betrachtete Stoffe / Aspekte:
- Chlorparaffine
- Lösemittel
- KWS ( Kohlenwasserstoffweichmacher)
Anforderung Qualitätsstufe 4:
Chlorparaffine (SCCPs + MCCPs + LCCPs) < 0,1 %
und
Lösemittel < 1 %
und
KWS-Weichmacher < 0,1 %

Nr. 22.
Relevante Bauteile:
PMMA- und  PMMA-/Epoxyd-Beschichtungen für Boden- und Wandflächen (z. B. Sockel) mit speziellen Anforderungen und Flüssigkunststoff.
Bereich:
PMMA- und PMMA-/Epoxyd-Beschichtungen für Boden- und Wandflächen mit speziellen Anforderungen und Flüssigkunststoff
Betrachtete Stoffe / Aspekte:
VOC aus Lösemittel
Anforderung Qualitätsstufe 4:
RMA10 oder RMA15

Nr. 44.
Relevante Bauteile:
Erzeugnisse aus Kunststoffen (PVC)
Bereich:
Erzeugnisse aus Kunststoffen (PVC)
Betrachtete Stoffe / Aspekte:
SVHC
Anforderung Qualitätsstufe 4:
SVHC ≤ 0,1 %
Anforderung gilt für Bauteile wie QS3 und zusätzlich für:
- Kunststofffensterprofile
- Lichtkuppelaufsatzkränze

Nr. 47a.
Relevante Bauteile:
Industriell hergestellte Erzeugnisse Serienerzeugnisse / Fertigprodukte aus Holzwerkstoffen in Innenräumen: Spanplatten, Furnierplatten, Faserplatten
Bereich:
Industriell hergestellte Erzeugnisse Serienerzeugnisse / Fertigprodukte aus Holzwerkstoffplatten in Innenräumen
Betrachtete Stoffe / Aspekte:
VVOC aus Formaldehyd
Anforderung Qualitätsstufe 4:
Formaldehyd ≤ 0,05 ppm (entspricht 0,062 mg/m3)

### Bereich 2 Kautschukbeläge

#### Abschnitt 2.1 Untergrundvorbereitung

**Ausführungsbeschreibung 21 Ausführungsbeschreibung Untergrundvorbereitung**
*Ausführung Untergrundvorbereitung*
Nachfolgend aufgeführte Ausführungsbedingungen sind in die Einheitspreise für den Titel Untergrundvorbereitung mit einzukalkulieren. Bei Widersprüchen und Abweichungen gilt die Langtextbeschreibung der Einzelposition vorrangig.

Güteprüfungen des AN
Maßnahmen zur Güteprüfung von Untergründen sind Sache des AN.

Mindestwert Haftzugfestigkeit, Rautiefe
Für alle Oberflächen, welche mit einer Belegung durch textile und/oder polymere Bahnenbeläge als Nutzschicht auszuführen sind, ist eine Mindest-Haftzugfestigkeit des Untergrunds und eine Rautiefe gem. Herstellervorgabe der eingesetzten Bodenbelagsysteme (beinhaltet auch Ausgleichs- und/oder Beschichtungsstoffe) durch den AN sicherzustellen.

Haftzugfestigkeit:

Für Oberflächen, welche mit einer Feuchtigkeitssperre herzustellen sind gilt eine Mindest-Haftzugfestigkeit nach Herstellervorschrift des jeweils zu verlegenden Bodenbelags.

Prüfungen Untergrund
Nachfolgend beschriebene Prüfungen sind auszuführen, Übergabe der Prüfprotokolle vor Ausführung der Beläge an die  AG-Objektüberwachung.

Nachweis Oberflächenzugfestigkeit
Prüfung der Oberflächenzugfestigkeit von vorbereiteten Oberflächen nach EN 13992-8, mit geeichtem Prüfgerät, Übergabe der Prüfprotokolle an die AG-Objektüberwachung.
 Hinweis:
Vor Prüfung ist eine Senkbohrung mit Ringnutbegrenzung der Stempelfläche herzustellen. Die Prüfung darf nur auf ausreichend trockenem Untergrund ausgeführt werden,
Ausführung auf Anordnung der AG-Objektüberwachung.

Nachweis Rautiefe
Mittels Sandflächenverfahren nach N.Kaufmann.
*Untergründe*
Untergründe

Zum Untergrund für die nachfolgenden Bodenbelagsarbeiten gehören bauseits durch Gewerk Estricharbeiten verlegte Zement-Verbundestriche. Der Beginn des Estricheinbaus ist ca. 6 Monate vor Beginn der Bodenbelagsarbeiten geplant.
Es sind die folgenden Informationen zu beachten:

Rohbeton-Bodenplatte und Decken:
- bauseits eingebaut durch das Gewerk VE 050 - Rohbau.

Höhenangaben:
- Bezugshöhe = geplante GOK = OKRB EG +0,55 m
  entspricht 123,89 mNN
- OK Bodenplatte ca. - 4,02 bis - 5,47 m
- UK Bodenplatte ca. - 5,22 bis - 6,97 m
- UK Bodenplatte Fahrstuhl ca. - 5,97 m
- UK Bodenplatte Rechenzentrum ca. - 5,97 m
- UK Bodenplatte Pumpensumpf ca. - 6,97 m

Grundwasserstände:
- kein anstehendes Grundwasser

Bodenverhältnisse:
- stark bindiger Boden
- unterhalb von 3 m unter geplanter GOK hohe Einwirkung von
  drückendem Wasser, Wasserbeanspruchungsklasse W 2.2 E

Bodenplatte:
Aufbau mit Zement-Verbundestrich:

Zement-Verbundestrich
- CT-C30-F4 Dicke 41 - 47 mm,
- mineralische Haftbrücke

Stahlbeton-Bodenplatte:
- Ausführung als Beton mit hohem Wassereindringwiderstand
  (wasserundurchlässiger Beton).
- Rissbreitenbeschränkung wk max. 0,3 mm.
- Stahlbeton, Normalbeton C 30/37 DIN EN 206, DIN 1045-2,
  natürliche Gesteinskörnung,
- Expositionsklasse XC1 (Bewehrungskorrosion durch
  Karbonatisierung), oben, Feuchtigkeitsklasse WO
- Expositionsklasse XC2 (Bewehrungskorrosion durch
  Karbonatisierung, nass/selten trocken), unten und seitlich,
  Feuchtigkeitsklasse WF unten
- zusätzlich mit Frischbeton-Verbundabdichtung versehen

Anforderungen:
- Nutzungsklasse A,
- Beanspruchungsklasse 1,
- geforderte Haftzugswerte mind. 1,5 N/mm2.
- Wasserbeanspruchungsklasse W 2.2-E
- Bodenplattendicke: ca. 50 bis 120 cm

Deckenplatten:
Untergrund aus Rohbeton der Deckenplatte mit Zement-Verbundestrich:

Zement-Verbundestriche
- CT-C30-F4 Dicke 41 - 47 mm und
- mineralische Haftbrücke

Stahlbeton-Decken:
- Stahlbeton, Normalbeton C 30/37 DIN EN 206-1, DIN 1045-2,
- Expositionsklasse XC1 oben und unten
  (Bewehrungskorrosion, ausgelöst durch Karbonatisierung)
- Feuchtigkeitsklasse Betonkorrosion in trockener Umgebung
  WO
- Deckendicke ca. 30-34 cm

Beton- und Estrichalter:
Bodenplatteca. 19 Monate
Verbundestrich
über Bodenplatte: ca. 6 Monate

Verbundestriche über
EG bis 4.OG (DG):ca. 6 - 7 Monate

Toleranzen aus Vorgewerk Estrich:
- Ebenheitstoleranz gem. DIN 18202 Tabelle 3 Zeile 3
- Oberflächenzugfestigkeit mind. 1,0 N/mm2

*Hinweis: REINIGUNG*

**2.1.10 Reinigung Untergrund grobe Verschmutzung**
Reinigung des Untergrunds von grober Verschmutzung nach Wahl des AN, z. B. Reinigungsschleifen o.glw. - grobe Verschmutzungen, soweit diese nicht durch den Auftragnehmer verursacht wurden, einschl. Aufnehmen durch staubfreies Verfahren, z. B. Vakuumsaugen etc. - anfallenden Schutt sammeln und fachgerecht entsorgen.

Ausführung:  Verbundestrich auf Bodenplatte
Bodentypen:  B1.1, B1.1.1, B1.2
Menge: 2440,000 m2
- 220,000, DIN276-2008: 325
- 2220,000, DIN276-2008: 352

**2.1.20 Abschneiden Randdämmstreifen**
Abschneiden der Randdämmstreifen von Estrichen (PE Schaum), umlaufend, oberflächenbündig, anfallende Stoffe aufnehmen und entsorgen.
Ausführung:  UG bis 4.OG
Menge: 860,000 m
- 190,000, DIN276-2008: 325
- 670,000, DIN276-2008: 352

*Hinweis: MESSUNGEN*

**2.1.30 Oberflächenzugfestigkeit prüfen**
*** gemäß Ausführungsbeschreibung 21
Prüfen der Oberflächenzugfestigkeit gemäß DIN 1048, Teil 2, auf den untergrundvorbereiteten Estrichoberflächen. Die Ringnut wird mit einer diamantbesetzten Bohrkrone trocken gebohrt. Die Ergebnisse sind zu protokollieren. Die Messprotokolle sind dem AG vorzulegen. Der Nachweis muss für jede durch die nachfolgenden Arbeiten behandelten Flächen nachgewiesen werden.
Einschl. Verschließen der Messstellen mit einem geeigneten, zementgebundenen, kunstharzvergüteten und schnell abbindenden Reparaturmörtel mind. der Güte des vorhandenen Verbundestrich nach Abschluß der Prüfung und Freigabe durch die OÜ des AG.

Untergrund:  Verbundestrich CT-C30-F4 bis CT-C30-F5
Menge: 18,000 St
- 3,000, DIN276-2008: 325
- 15,000, DIN276-2008: 352

**2.1.40 Feuchtigkeitsmessung**
*** gemäß Ausführungsbeschreibung 21
Menge: 18,000 St
- 3,000, DIN276-2008: 325
- 15,000, DIN276-2008: 352
Leistungsbereichkatalog: 024

**2.1.50 Messen der Umgebungsbedingungen**
*** Pauschalposition
Vor und während der gesamten Baumaßnahme sind Luftfeuchtigkeits- und Lufttemperaturmessungen durchzuführen. Die in den Technischen Merkblättern des Materialherstellers angegebenen Grenzwerte sind während der
gesamten Baumaßnahme einzuhalten. Die Ergebnisse sind zu protokollieren.
Menge: 1,000 PSCH
DIN276-2008: 399

**2.1.60 Messungen Erdableitwiderstand Systemtest**
Durchführen von Messungen zur Prüfung des elektrischen Widerstands von Bodenbelägen und verlegten Böden im verlegten Zustand zur Bewertung des elektrostatischen Verhaltens nach DIN EN 61340-4-1 vor Ort auf den nachfolgenden eingebauten ESD- Belagssystemen. Die ermittelten Werte sind in einem Messprotokoll zu erfassen und dem AG zu übergeben.
Abrechnung nach Anzahl der Räume.
Flächengröße von ca. 15 bis 31 m2.
Menge: 3,000 St
DIN276-2008: 399

**2.1.70 Messungen Walking Test**
Durchführen von Messungen zur Prüfung der Körperaufladung  mit geeigneten leitfähigen Schuhen gemäß DIN EN 61340-4-5 ("Walking Test") auf den nachfolgenden, fachgerecht eingebauten ESD- Belagssystemen. Die ermittelten Werte sind in einem Messprotokoll zu erfassen und dem AG zu übergeben.
Abrechnung nach Anzahl der Räume.
Flächengröße von ca. 15 bis 31 m2.
Menge: 3,000 St
DIN276-2008: 399

**2.1.80 Prüfen des Untergrunds**
*** Pauschalposition
Prüfen des Untergrundes auf Einhaltung der Toleranzen nach DIN 18202, auf Veranlassung des AG ist gemeinsam mit dem Vorunternehmer und der Objektüberwachung des AG die Verfahrensweise zur Prüfung zu klären und ein Übernahmeprotokoll mit Dokumentation der vorhandenen Maßabweichungen des Untergrundes anzufertigen,
Abrechnung 1x Pauschal über alle Flächen Verbundestriche für die Verlegung von Kautschukbelägen und Riffelblech.
Menge: 1,000 PSCH
Leistungsbereichkatalog: 025
DIN276-2008: 397

*Hinweis: HAFTGRUND HERSTELLEN*

**2.1.90 Untergrund anschleifen absaugen Zementestrich**
*** gemäß Ausführungsbeschreibung 21
STLB-Bau 2025-10 036
Anschleifen und Absaugen des Untergrundes aus Zementestrich, für Bodenbelagarbeiten, Untergrund waagerecht, Ausführung gemäß Einzelbeschreibung,
Einzelbeschreibungs-Nr 'Anschleifen und Absaugen des Untergrundes aus Zementestrich für die nachfolgend beschriebenen Bodenbeläge. Erreichen der ausreichenden Oberflächenzugfestigkeit gem. Anforderungen des Systemherstellers i. V. mit einer geeigneten Rautiefe mit freigelegtem Korngerüst einschl. Absaugen des Untergrundes.
Anfallende Stoffe im Behälter des AN sammeln, transportieren und fachgerecht entsorgen, Untergrund waagerecht.

Untergrund: Verbund- und schwimmender Estrich
Bestandteil der Leistung ist die Bearbeitung der Sockelzone bis H ca. 10 cm für Hochzug der Sockelbekleidung.'
Menge: 2440,000 m2
- 220,000, DIN276-2008: 325
- 2220,000, DIN276-2008: 352
Leistungsbereichkatalog: 036
Kostengruppe DIN 276 2018-12: 397

**2.1.100 Scheinfuge/Riss schließen 2K-Reaktionsharz-Fugenmasse Wellenverbinder**
STLB-Bau 2025-10 036
Kraftschlüssiges Schließen von Scheinfugen/Rissen im Untergrund mit Zweikomponenten-Reaktionsharz, einschl. Einschneiden, Säubern, Einlegen von Wellenverbindern und Absanden, Ausführung gemäß Einzelbeschreibung,
Einzelbeschreibungs-Nr 'Risse im Estrich > 0 ,2 mm nachträglich kraftschlüssig und eben
verschließen. Fuge/ Riss ggf. aufschneiden bzw. aufflexen, aufweiten, reinigen und entstauben.
Fugenflanken mit 2-K-Epoxidharz-Bindemittel und Quarzsand
bis Oberkante tränken, verfüllen, verdübeln/ klammern und
Oberfläche plan abspachteln .
Restlicher Quarzsand nach Abbindung abkehren und anfallende
Stoffe sammeln und entsorgen

Ausführung erfolgt nur nach schriftlicher Anweisung und Angabe
der OÜ des AG.'
Menge: 20,000 m
- 4,000, DIN276-2008: 325
- 16,000, DIN276-2008: 352
Leistungsbereichkatalog: 036
Kostengruppe DIN 276 2018-12: 353

*Hinweis: FEUCHTIGKEITSSPERRE*

**2.1.110 Feuchtigkeitssperre - Verbundestrich, 2-K-EP**
*** gemäß Ausführungsbeschreibung 21
Vollflächiges Aufbringen einer Feuchtigkeitssperre gegen  Restfeuchte für die Verlegung von Kautschukbelägen, einschl. geeigneter, systemzugehöriger Grundierung sowie einschl. Quarzsandabstreuung, Verarbeitung, Verbrauch und Anzahl der Arbeitsgänge nach Herstellervorschrift.

Verarbeitung nach Herstellervorschrift als
- Grundierung und Deckbeschichtung, einschl. aller
  erforderlichen Arbeiten zur Vorbereitung des Untergrunds für
  das vom AN gewählte System
- geeignet auch auf mattfeuchten oder mit Restfeuchte
  versehenen Estrichflächen.
- geeignet für eine nachfolgende Spachtelung, Verklebung und
  den dampfdiffusionsdichten Bodenbelag gem. nachfolgender,
  gesonderter Positionen.
- Für den Beschichtungsaufbau dürfen nur Materialien eines
  nachweislich bauaufsichtlich verwendbaren Systems
  eingesetzt werden.
- Verarbeitung, Verbrauch und Anzahl der Arbeitsgänge nach
  Herstellervorschrift;

Untergrundaufbau:  gem. Ausführungsbeschreibung
Bodentyp:  B1.1, B1.1.1, B1.2
Einbaubereich:  UG bis 4.OG
Flächenlast:  5 kN/m2 bis 7,5 kN/m2 gem. Übersichten
  und Details
Dicke:  ca. 1 mm
Detail:  DAB_0000 - B1.1
  DAB_0006 - B1.1.1, B1.2
Menge: 2440,000 m2
- 220,000, DIN276-2008: 325
- 2220,000, DIN276-2008: 352

*Hinweis: UNTERGRUND AUSGLEICHEN*

**2.1.120 Ausgleichsspachtelung D größer 1-4mm bis 7,5 kN/m2**
*** Bezugsbeschreibung
Vollflächige Ausgleichsspachtelung des Untergrundes für Toleranzausgleich größer DIN 18202 für die Verlegung von elastischen Bodenbelägen. Herstellung eines stuhlrollengeeigneten, ebenen, poren- und rissefreien Untergrundes entsprechend Herstellervorschrift.

Spachtelung:  Dicke größer 1 bis 4 mm
Untergrund:  Verbundestrich CT-C30-F4 mit 2-K-EP
  Feuchtigkeitssperre aus Vorposition
Material:  zementgebundener, kunststoffvergüteter
  Dispersionsspachtel
Bodentyp:  B1.1, B1.1.1, B1.2
Einbaubereich:  UG bis 4.OG
Flächenlast:  5 kN/m2 bis 7,5 kN/m2
Punktlast: partiell bis 10 kN
  gem. Übersichten und Details
Detail:  DAB_0000 - B1.1
  DAB_0006 - B1.1.1, B1.2
Menge: 360,000 m2
- 30,000, DIN276-2008: 325
- 330,000, DIN276-2008: 352
Leistungsbereichkatalog: 036

**2.1.130 Ausgleichsspachtelung, Mehrdicke 2mm**
*** wie Position 2.1.120
jedoch
Ausgleichsspachtelung Verlaufsspachtelung des Untergrundes für die Verlegung von textilen und elastischen Bodenbelägen. Herstellung eines stuhlrollengeeigneten, ebenen, poren- und rissefreien Untergrundes entsprechend Herstellervorschrift.

Mehrdicke der Ausgleichsspachtelung je weitere 2 mm Dicke.
Menge: 120,000 m2
- 7,000, DIN276-2008: 325
- 113,000, DIN276-2008: 352
Leistungsbereichkatalog: 036

#### Abschnitt 2.2 Kautschuk

**Ausführungsbeschreibung 22 Ausführungsbeschreibung**
*Kautschukbelag B1.1, B1.1.1*
Vollflächig zu verlegender Kautschuk-Bodenbelag, homogen, mit folgenden Anforderungen:

Bodentyp: B1.1.1  R9
Anforderung: Belag nach DIN EN 1817, einschichtig, homogen
Einstufung:  Klassifizierung: 34 / 42 (gewerbl. / industrieller Bereich) nach EN ISO 10874
Dicke:  2 mm
elektrostat. Verhalten:  antistatisch, Aufladungsspannung im
  Begehversuch gemäß EN 1815
  Aufladung kleiner 2 kV,
Trittschall:  Verbesserungsmaß DIN EN ISO 10140-3
  ca. 6 dB,
Stuhlrollen:  geeignet für Stuhlrollen DIN EN 12529
  Typ W,
Härte:  92 Shore A
Abriebfestigkeit:  nach ISO 4649, Verfahren A: Auflast 5 N
  Volumenverlust i. M ca. 150 mm3
Resteindruck:  ca. 0,03 mm nach EN ISO 24343
Farbbeständigkeit:  Künstliches Licht Graumaßstab
  mind. Stufe 3 nach ISO 105-A02
Brandverhalten:  Klasse DIN EN 13501-1 BfL-s1
Rutschhemmung:  nach DIN EN 16165: R9
Beschichtung:  nicht erforderlich
Umwelt:  emissionsarm nach RAL-UZ 120
  brandtoxikologisch unbedenklich gemäß
  DIN 53436
Grundfarbton:  NCS S4502-Y felsgrau
Granulat:  NCS S9000-N - dunkler Farbton
  NCS S2502-Y - heller Farbton
Korngröße:  ca. 0,8 bis 1 mm
Dessin:  Einfarbig wirkender Kautschukbelag
  mit locker verteilten, ungerichteten
  Einstreuungen in der Art unregelmäßig
  kantiger, oberflächengeschliffener
  Granulate in zwei Farben, hell und dunkel
  wie vor unter Granulat beschrieben.
Oberfläche:  matt, glatt
Einbau:  Bahnenware gem. Positionsbeschreibung
  Verlegung feuchtigkeitsdicht mit
  geeignetem, lösungsmittelfreiem
  Dispersionskleber
Bahnenware:  Bahnenbreite ca. 1,20 bis 1,25 m
Einsatzbereich:  S2-Labore und zugeordnete Bereiche
  gem. Bodenübersichten
Verfugung:  mit 1-K-Fugenmasse, farbgleich mit dem
  Grundton des Kautschukbelags.
Untergrund:  gem. nachfolgender Beschreibung und Positionsbeschreibung

Bodentyp: B1.1.1  R10
Rutschhemmung:  nach DIN EN 16165: R10
Oberfläche:  matt, geprägt
Einsatzbereich:  siehe Positionsbeschreibung

Bodentyp:  B1.1.1  R11
  Kautschukbelag gem. Vorbeschreibung,
  jedoch
Grundfarbton:  NCS 4500-N
Granulat:  NCS 9000-N
Korngröße:  ca. 0,5 bis 1 mm
  Anti-Rutsch Granulat, grau,
  Größe ca. 0,1-1,8mm
  + Granitsplitter
Rutschhemmung:  nach DIN EN 16165: R11
Einsatzbereich:  siehe Positionsbeschreibung

Bodentyp:  B1.1  R10
  Kautschukbelag gem. Vorbeschreibung,
  jedoch
Dicke:  4 mm
Einstufung:  Klassifizierung 33 nach EN ISO 10874
Aufbau:  Belag heterogen gem. DIN EN 1817
  zweilagig mit appliziertem Akustikrücken
Oberfläche:  matt, geprägt
Härte:  85 Shore A
Abriebfestigkeit:  nach ISO 4649, Verfahren A:
  Volumenverlust i. M ca. 130 mm3
Resteindruck:  ca. 0,25 mm nach EN ISO 24343
Brandverhalten:  Klasse DIN EN 13501-1 BfL-s1 (auf
  mineralischem Untergrund verklebt),
Trittschall:  Verbesserungsmaß DIN EN ISO 10140-3
  ca. 20 dB,
Rutschhemmung:  nach DIN EN 16165: R10
Einsatzbereich:  Bürobereiche und zugeordnete Bereiche
  gem. Bodenübersichten
Verfugung:  mit Thermoschnur, farbgleich mit dem
  Grundton des Kautschukbelags.

Toleranzen:
Oberflächentoleranzen Estrich: Anforderungen an die Ebenheit nach DIN 18202, Tabelle 3, Zeile 3

Zieloberfläche Bodenbelagarbeiten: gemäß DIN 18 202 für selbstverlaufende Massen mit erhöhten Anforderungen gemäß Tabelle 3 Zeile 4.

Verlegung:
entsprechend der Verlegeanweisungen des Herstellers, mit folgenden Eigenschaften:
- schubfest
- emissionsarmer, lösemittelfreier Kleber gem. RAL UZ 113
- stuhlrollengeeignet
- faserarmierter Dispersionsklebstoff nach Empfehlung des
  Belagherstellers
- einschl. Anarbeitung an alle aufgehende Bauteile wie Wände,
  Stützen, Wandvor- und Rücksprünge, Türzargen,
  Trennschienen,

Verlegerichtung
zur Kalkulation ist von folgenden Verlegerichtungen auszugehen:
in den Räumen im EG sind die Bahnen mit Fugen senkrecht zur Fassade zu verlegen bzw. müssen die Bahnen auf die Türen zulaufen und die Bahnen sind ausgemittelt zu verlegen, so dass verbleibende Randstreifen gleich groß sind;

Reinigung:
Die nutzerseitig zum Einsatz vorgesehenen Reinigungs- und Desinfektionsmittel sind dem Leistungsverzeichnis in den Anlagen beigefügt. Die vom AN eingebauten elastischen Bodenbeläge müssen zur Bearbeitung mit diesen Mitteln geeignet sein.

Eingesetzte Chemikalien:
Die nutzerseitig zum Einsatz gelangenden Chemikalien sind dem Leistungsverzeichnis in den Anlagen beigefügt.
Diese Aufstellung gilt es bei der Auswahl des Kautschukbelages zu beachten.

Muster:
Die Vorlage von je 3 St. Handmustern für Kautschukbelag und Sockelleisten ist Bestandteil der Leistungen als Nebenleistung nach VOB/C DIN 18352 Pkt. 4.1.3.

Übersichten:
HI_XXX_5_A0_BUG_0001_20_8 D
HI_XXX_5_A0_B00_0002_20_8 D
HI_XXX_5_A0_B01_0003_20_8 D
HI_XXX_5_A0_B02_0004_20_8 D
HI_XXX_5_A0_B03_0005_20_8 D
HI_XXX_5_A0_B04_0006_20_8  D
HI_XXX_5_A0_BDG_0007_20_8 D
*Kautschukbelag ableitfähig B1.2*
Vollflächig zu verlegender Kautschuk-Bodenbelag, ableitfähig
incl. Ableitfahnen nach Empfehlung des Belagsherstellers.
Bodentyp: B1.2
Anforderung: Belag nach DIN EN 1817
  beschichtungsfrei, lackfrei
  elektrostatisch ableitend

Erdableitwiderstand nach EN 1081:
  10 hoch 6 - 9 x 10 hoch 7 Ohm

Widerstand zu EPA Erde bzw. gegen Schutzerde
nach ESD STM 7.1 und IEC 61340-4-1: 10 hoch 6 - 9 x 10 hoch 7 Ohm (im verlegten Zustand bei Umgebungsbedingungen von 23°C (± 2°C) und >=  25% r. F.)

Erdableitwiderstand bzw. Widerstand zu EPA Erde
nach ESD STM 97.1 und IEC 61340-4-5: <= 3,5 x 10 hoch 7 Ohm (für das System Fußboden / leitfähiges Schuhwerk (R < 5 x 10 hch 6 Ohm) im verlegten Zustand bei Umgebungsbedingungen von 23°C (± 2°C) und >= 25% r. F.)

Aufladungsspannung nach ESD STM 97.2 und IEC 61340-4-5:
< 10 V (getestet mit definiertem ESD-Schuhwerk bei Umgebungsbedingungen von 23°C und 12% r. F.)

Isolationswiderstand Personenschutz:
nach VDE 0100 / Teil 600:  >= 5 x 10 hoch 4 Ohm

Einstufung:  Klassifizierung: 34 / 42 (gewerbl. Bereich/
  industrieller Bereich) nach EN ISO 10874
elektrostat. Verhalten: antistatisch, Aufladungsspannung im
  Begehversuch gemäß EN 1815
  max. 2 kV,
Trittschall:  Verbesserungsmaß DIN EN ISO 10140-3
  ca. 6 dB,
Stuhlrollen:  geeignet für Stuhlrollen DIN EN 12529
  Typ W,
Härte:  95 Shore A
Abriebfestigkeit:  nach ISO 4649, Verfahren A:
  Volumenverlust bei Anpressdruck 5 N
  = i. M ca. 130 mm3
Resteindruck:  ca. 0,03 mm nach EN ISO 24343
Farbbeständigkeit:  Künstliches Licht Graumaßstab größer
  gleich Stufe 3 nach ISO 105-A02
Brandverhalten:  Klasse DIN EN 13501-1 BFL-s1 (bei
  Verklebung auf mineral. Untergrund),
Rutschhemmung:  nach DIN 51130: R9
  ohne zusätzliche Beschichtung
elektrostat. Verhalten: antistatisch, Aufladung bei Gummisohlen
  < 2 kV
Umwelt:  emissionsarm gem. RAL-UZ 120
  brandtoxikologisch unbedenklich gemäß
  DIN 53436
  Frei von chlorhaltigen Polymeren und
  potenziell allergieauslösenden
  Duftstoffen.
  Produktspezifische Umwelt-Produkt-
  deklaration (EPD) nach ISO 14025
Grundfarbton:  NCS S 4502-Y, felsgrau
Granulat:  NCS S9000-N
  NCS S2502-Y
Korngröße:  ca. 0,5 bis 1 mm
Dessin:  Einfarbig wirkender Kautschukbelag
  mit locker verteilten, ungerichteten
  Einstreuungen in der Art unregelmäßig
  kantiger, oberflächengeschliffener
  Granulate in zwei Farben, hell und dunkel
  wie vor unter Granulat beschrieben.
Oberfläche:  matt, glatt
Einbau:  Bahnenware gem. Positionsbeschreibung
  Verlegung feuchtigkeitsdicht mit
  geeignetem, lösungsmittelfreiem
  Dispersionskleber
Bahnenware:  Bahnenbreite ca. 1,20 bis 1,25 m
Einsatzbereich:  gem. Positionsbeschreibung
Verfugung:  mit 1-K-Fugenmasse, farbgleich mit dem
  Grundton des Kautschukbelags.
Untergrund:  gem. nachfolgender Beschreibung und Positionsbeschreibung

Toleranzen:
Oberflächentoleranzen Estrich: Anforderungen an die Ebenheit nach DIN 18202, Tabelle 3, Zeile 3

Zieloberfläche Bodenbelagarbeiten: gemäß DIN 18 202 für selbstverlaufende Massen mit erhöhten Anforderungen gemäß Tabelle 3 Zeile 4.

Verlegung:
entsprechend der Verlegeanweisungen des Herstellers einschl.
liefern und verlegen von Kupferbändern (Breite: 10,0 mm, Stärke: 0,08 mm) nach Empfehlung des Belagsherstellers.
Der Anschluss der Kupferbänder an den / die Potentialausgleich(e) erfolgt bauseits durch die zuständige Elektrofirma.
Die mit elektrisch ableitfähigen Belägen versehenen Räume weisen jeweils eine Grundfläche < 40 m2 auf.

Eigenschaften Verklebung:
- vollflächig
- schubfest
- emissionsarmer, lösemittelfreier Kleber gem. RAL UZ 113
- stuhlrollengeeignet
- faserarmierter und leitfähiger Dispersionsklebstoff  gem.
  Herstellerangaben
- einschl. Anarbeitung an alle aufgehende Bauteile wie Wände,
  Stützen, Wandvor- und Rücksprünge, Türzargen,
  Trennschienen,

Verlegerichtung:
zur Kalkulation ist von folgenden Verlegerichtungen auszugehen:
in den Räumen im EG sind die Bahnen mit Fugen senkrecht zur Fassade zu verlegen bzw. müssen die Bahnen auf die Türen zulaufen und die Bahnen sind ausgemittelt zu verlegen, so dass verbleibende Randstreifen gleich groß sind;

Reinigung:
Die nutzerseitig zum Einsatz vorgesehenen Reinigungs- und Desinfektionsmittel sind dem Leistungsverzeichnis in den Anlagen beigefügt. Die vom AN eingebauten elastischen Bodenbeläge müssen zur Bearbeitung mit diesen Mitteln geeignet sein.

Eingesetzte Chemikalien:
Die nutzerseitig zum Einsatz gelangenden Chemikalien sind dem Leistungsverzeichnis in den Anlagen beigefügt.
Diese Aufstellung gilt es bei der Auswahl des Kautschukbelages zu beachten.

Muster:
Die Vorlage von je 3 St. Handmustern für Kautschukbelag und Sockelleisten ist Bestandteil der Leistungen als Nebenleistung nach VOB/C DIN 18352 Pkt. 4.1.3.
*Kautschuk - Näherung*
Näherung Kautschuk R9, glatt

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
Näherung Kautschuk R10 geprägt, auch ableitfähig

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
Näherung Kautschuk R11, anthrazit

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*Untergründe*
Untergründe

Zum Untergrund für die nachfolgenden Bodenbelagsarbeiten gehören bauseits durch Gewerk Estricharbeiten verlegte Zement-Verbundestriche. Der Beginn des Estricheinbaus ist ca. 6 Monate vor Beginn der Bodenbelagsarbeiten geplant.
Es sind die folgenden Informationen zu beachten:

Rohbeton-Bodenplatte und Decken:
- bauseits eingebaut durch das Gewerk VE 050 - Rohbau.

Höhenangaben:
- Bezugshöhe = geplante GOK = OKRB EG +0,55 m
  entspricht 123,89 mNN
- OK Bodenplatte ca. - 4,02 bis - 5,47 m
- UK Bodenplatte ca. - 5,22 bis - 6,97 m
- UK Bodenplatte Fahrstuhl ca. - 5,97 m
- UK Bodenplatte Rechenzentrum ca. - 5,97 m
- UK Bodenplatte Pumpensumpf ca. - 6,97 m

Grundwasserstände:
- kein anstehendes Grundwasser

Bodenverhältnisse:
- stark bindiger Boden
- unterhalb von 3 m unter geplanter GOK hohe Einwirkung von
  drückendem Wasser, Wasserbeanspruchungsklasse W 2.2 E

Bodenplatte:
Aufbau mit Zement-Verbundestrich:

Zement-Verbundestrich
- CT-C30-F4 Dicke 41 - 47 mm,
- mineralische Haftbrücke

Stahlbeton-Bodenplatte:
- Ausführung als Beton mit hohem Wassereindringwiderstand
  (wasserundurchlässiger Beton).
- Rissbreitenbeschränkung wk max. 0,3 mm.
- Stahlbeton, Normalbeton C 30/37 DIN EN 206, DIN 1045-2,
  natürliche Gesteinskörnung,
- Expositionsklasse XC1 (Bewehrungskorrosion durch
  Karbonatisierung), oben, Feuchtigkeitsklasse WO
- Expositionsklasse XC2 (Bewehrungskorrosion durch
  Karbonatisierung, nass/selten trocken), unten und seitlich,
  Feuchtigkeitsklasse WF unten

Anforderungen:
- Nutzungsklasse A,
- Beanspruchungsklasse 1,
- geforderte Haftzugswerte mind. 1,5 N/mm2.
- Wasserbeanspruchungsklasse W 2.2-E
- Bodenplattendicke: ca. 50 bis 120 cm

Deckenplatten:
Untergrund aus Rohbeton der Deckenplatte mit Zement-Verbundestrich:

Zement-Verbundestriche
- CT-C30-F4 Dicke 41 - 47 mm und
- mineralische Haftbrücke

Stahlbeton-Decken:
- Stahlbeton, Normalbeton C 30/37 DIN EN 206-1, DIN 1045-2,
- Expositionsklasse XC1 oben und unten
  (Bewehrungskorrosion, ausgelöst durch Karbonatisierung)
- Feuchtigkeitsklasse Betonkorrosion in trockener Umgebung
  WO
- Deckendicke ca. 30-34 cm

Beton- und Estrichalter:
Bodenplatteca. 19 Monate
Verbundestrich
über Bodenplatte: ca. 6 Monate

Verbundestriche über
EG bis 4.OG (DG):ca. 6 - 7 Monate

Toleranzen aus Vorgewerk Estrich:
- Ebenheitstoleranz gem. DIN 18202 Tabelle 3 Zeile 3
- Haftzugfestigkeit 1,5 N/mm2

*Hinweis: GRUNDIERUNG*

**2.2.10 Nivellierspachtelung stuhlrollengeeign. D 2-3mm 7,5 kN/m2 B1.1.1 B1.2**
STLB-Bau 2025-10 036
Ausgleichen des Untergrundes aus Zementestrich, mit stuhlrollengeeigneter Ausgleichsmasse, mit Rakelgerät und Stachelwalze, Dicke bis 3 mm, für Bodenbelagarbeiten, Untergrund waagerecht, Ausführung gemäß Einzelbeschreibung,
Einzelbeschreibungs-Nr 'Nivellierspachtelung als vollflächige Verlaufsspachtelung des Untergrundes, selbstnivellierend, für die Verlegung von elastischen Bodenbelägen. Herstellung eines stuhlrollengeeigneten, ebenen, poren- und rissefreien Untergrundes entsprechend Herstellervorschrift, einschl. Grundierung.

Unterboden: Verbundestrich CT-C30-F4 mit einer 2-K-EP
Feuchtigkeitssperre aus Titel 2.1 Dicke ca. 41 mm
Bodentyp B1.1.1, B1.2
Flächenlast 7,5 kN/m2
Punktlast 10 kN (Handkurbelwagen)
Material: kunststoffvergüteter Dispersionsspachtel
Detail: DAB_0006, DAB_7131, DAB_7110, DAB_7111, DAB_7112, DAB_7113, DAB_7115 DAB_7116, DAB_7117,
DAB_7118'
Menge: 1710,000 m2
- 220,000, DIN276-2008: 325
- 1490,000, DIN276-2008: 352
Leistungsbereichkatalog: 036
Kostengruppe DIN 276 2018-12: 397

**2.2.20 Nivellierspachtelung stuhlrollengeeign. D 2-3mm, 5 kN/m2, B1.1**
jedoch

Flächenlast:  5 kN/m2
Spachteldicke:  bis ca. 3 mm
Bodentyp:  B1.1
Detail:  DAB_7131
Menge: 730,000 m2
DIN276-2008: 352

**2.2.30 Voranstrich auftragen Kunstharz-Dispersion, B1.1 B1.1.1 B1.2**
STLB-Bau 2025-10 025
Voranstrich auftragen, auf Boden, Untergrund Zementestrich, mit Kunstharz-Dispersion, Ausführung gemäß Einzelbeschreibung,
Einzelbeschreibungs-Nr 'Voranstrich auftragen, auf Boden, zur Egalisierung unterschiedlich saugender Untergründe und zur Haftvermittlung.

Material:  Kunstharz-Dispersion
Untergrund: Verbundestrich CT-C30-F4 mit Verlaufsbeschichtung aus Vorposition.
Einbauort: UG bis 4.OG'
Menge: 2440,000 m2
- 220,000, DIN276-2008: 325
- 2220,000, DIN276-2008: 352
Leistungsbereichkatalog: 025
Kostengruppe DIN 276 2018-12: 353

*Hinweis: BODENBELAG B1.1.1*

**2.2.40 Kautschuk auf Verbundestrich, R9, 7,5kN/m2, B1.1.1**
*** gemäß Ausführungsbeschreibung 22
Vollflächiger Kautschuk-Bodenbelag DIN EN 1817 und gem. Ausführungsbeschreibung zum Einbau auf Zement-Verbundestrich.

Bodentyp:  B1.1.1
Flächenlast:  7,5 kN/m2
Punktlast:  10 kN (Handkurbelwagen)
Einbauort:  UG bis 4.OG gem. Übersichten
Detail:  0006
Menge: 1640,000 m2
- 220,000, DIN276-2008: 325
- 1420,000, DIN276-2008: 352

**2.2.50 Kautschuk auf Verbundestrich, R9 7,5kN/m2 B1.1.1 F=10kN Zulage**
*** wie Position 2.2.40
Kautschuk auf Verbundestrich, R9 7,5kN/m2 B1.1.1 q=10kN, Zulage

Ausführung im Flur UG vom Aufzug zum Materiallager
Menge: 30,000 m2
DIN276-2008: 325

**2.2.60 Kautschuk auf Verbundestrich, R9 15kN/m2 B1.1.1 Zulage**
*** wie Position 2.2.40
Kautschuk auf Verbundestrich, R9, B1.1.1 Zulage Flächenlast 15 kN/m2 als Zulage.
Ausführung im UG Gebäudeverteiler EG/UG.
Menge: 18,000 m2
DIN276-2008: 325

*Hinweis: BODENBELAG B1.2*

**2.2.70 Kautschuk auf Verbundestrich, R10, 7,5kN/m2, B1.2 ableitfähig**
*** gemäß Ausführungsbeschreibung 22
Kautschuk auf Verbundestrich, R10, 7,5kN/m2, B1.2 ableitfähig
Vollflächiger Kautschukbelag als Bodenbelag DIN EN 1817 und gem. Ausführungsbeschreibung zum Einbau auf Zement-Verbundestrich. Ableitfähig, incl. Liefern und Verlegen mit Kupferbändern.

Bodentyp:  B 1.2
Ableitwiderstand:  10 hoch 6 - 9 x 10 hoch 7 Ohm
Rutschhemmung  R10
Flächenlast:  7,5 kN/m2
Einbauort:  3.OG Geräteraum FACS
  4.OG Geräteraum Sequenzer,
  4.OG Labor GCLP
Detail:  0006 - B1.2
Menge: 70,000 m2
DIN276-2008: 352

*Hinweis: BODENBELAG B1.1*

**2.2.80 Kautschuk auf Verbundestrich, R10, 5kN/m2, B1.1**
*** gemäß Ausführungsbeschreibung 22
Vollflächiger Kautschuk-Bodenbelag DIN EN 1817 und gem. Ausführungsbeschreibung zum Einbau auf Zement-Verbundestrich.

Bodentyp:  B1.1
Flächenlast:  5 kN/m2
Dicke:  4 mm
Rutschhemmung:  R10
Einbauort:  UG bis 4.OG gem. Übersichten
  Büros und Besprechungsräume
Detail:  0006
Menge: 730,000 m2
DIN276-2008: 352

**2.2.90 Kautschuk auf Verbundestrich, R11, 5kN/m2, B1.1 Zulage**
jedoch

Rutschhemmung: R11
Einbauort: UG - Spülküche
als Zulage
Menge: 21,000 m2
DIN276-2008: 325

*Hinweis: ANPASSUNGEN*

**2.2.100 Anpassen Bodenbelag an Revisionsöffnungen, eckig, bis 0,5m2**
Anpassen Bodenbelag an Revisionsöffnung der Medientanks, eckig, ca. 245 x 245 mm, Bodentyp B1.1.
Keine Randabdeckung.
Ausführung EG Besprechungsräume / Medientanks
Detail 0001
Menge: 5,000 St

**2.2.110 Anpassen Bodenbelag an Stützen, eckig**
Anpassen Bodenbelag an Stützen und Abkofferungen, eckig, Anpassung drei- bis fünfseitig in unterschiedlichen Einzellängen.
Kantenlängen von ca. 5 bis ca. 120 cm.
Bodentyp B1.1.1
Ausführung UG bis 4.OG
Abrechnung nach anzupassender Kantenlänge.
Menge: 28,000 m

**2.2.120 Anpassen Bodenbelag an Wand schräg und geneigt**
Anpassen Bodenbelag an schräg und geneigt verlaufende, begrenzende Wand.
Ausführung EG Auswerteräume Achse F
Abrechnung nach anzupassender Kantenlänge.
Menge: 2,700 m

**2.2.130 Abdeckg. Bodenbelag Kautschuk heterogen B 20-30cm L 20-30cm**
Belegen von Abdeckungen mit Bodenbelag aus Kautschuk, heterogen, auf Bodendeckeln, rechteckig,
Breite ca. 245, Länge ca. 245 mm.
Untergrund Stahlblech
Ausführung EG Besprechungsräume Medientanks
Detail 0001
Menge: 5,000 St
Leistungsbereichkatalog: 036
Kostengruppe DIN 276 2018-12: 353

*Hinweis: RANDHOCHZUG*

**2.2.140 Randhochzug, Hohlkehle, 100mm, Belag R10 B1.1**
*** Bezugsbeschreibung
Sockel herstellen aus industriell vorgefertigter Hohlkehle aus Kunststoffprofil, kaschiert mit dem vorbeschriebenen Bodenbelag, R10, für die Bereiche mit Kautschukbelag B1.1, Dicke 4 mm auf Zement-Verbundestrich. Bodenbelag der Hohlkehle aus gleicher Charge wie Bodenbelag.

Hochzug an Wand auf verschiedenen Untergründen:
Gipskarton, Mauerwerk/ Putz und Stahlbeton. Anschluß an Systemtrennwände im Sockelbereich auch auf Untergrund aus Metall.
Einschl. Verfugung der Sockelstoßnähte an Innen- und Außenecken und die Anschlußfuge zum Bodenbelag gem. Empfehlung und Verlegeanleitung des Herstellers, Farbton wie Verfugung Bodenbelag.

Winkelfuß:  senkrecht ca. 100 mm,
  waagerecht ca. 100 mm
Dicke:  4 mm
Farbe und Dessin:  wie Bodenbelag B1.1
Radius:  ca. 10 mm
Kleber:  emissionsarm gem. RAL UZ 113
Detail:  7131

Paßgenaues Anarbeiten an Türen, Zargen, Öffnungen etc.
Menge: 620,000 m
DIN276-2008: 352

**2.2.150 Randhochzug, Hohlkehle, 100mm, Belag R9 B1.1.1**
*** wie Position 2.2.140
jedoch

Belag.  B1.1.1  -  R9

Verfugung der Sockelstoßnähte an Innen- und Außenecken und der Anschlußfuge zum Bodenbelag mit 1-K-Fugenmasse für Laborbereiche S2 gem. Herstellervorschrift.
Menge: 1050,000 m
- 170,000, DIN276-2008: 325
- 880,000, DIN276-2008: 352

**2.2.160 Randhochzug, Hohlkehle, 100mm, Belag R9 B1.2**
*** wie Position 2.2.140
jedoch

Belag:  B1.2  -  R9

Verfugung der Sockelstoßnähte an Innen- und Außenecken und der Anschlußfuge zum Bodenbelag mit 1-K-Fugenmasse für ableitfähigen Bodenbelag gem. Herstellervorschrift.
Menge: 60,000 m
DIN276-2008: 352

**2.2.170 Randhochzug, Hohlkehle, 100mm, Belag R11 B1.1.1**
*** wie Position 2.2.140
jedoch

Belag:  B1.1.1  -  R11

Verfugung der Sockelstoßnähte an Innen- und Außenecken und der Anschlußfuge zum Bodenbelag mit 1-K-Fugenmasse Einsatz im S-2-Bereich. Einbau in Spülküche UG.
Menge: 19,000 m
DIN276-2008: 325

**2.2.180 Aussen- Innenecken, Kautschuk B1.1**
*** Bezugsbeschreibung
Ausbilden von Innen- und Außenecken zu vorbeschriebenem Randhochzug aus Sockelleistenwinkeln zu vor genanntem Bodenbelag Typ B1.1 aus industriell vorgefertigten Profilen, kaschiert mit Bodenbelag.

Höhe 100 mm, Breite 100 mm,
Dicke Belag ca. 4 mm mit rückseitiger Verstärkung
Farbe wie Bodenbelag Typ B1.1
Kleber emissionsarm gem. RAL UZ 113

Abrechnungseinheit Stück = Sockelecke mit Gehrungspaar
Einbaubereich: Kautschukbodenbeläge auf Zementverbundestrich
Menge: 112,000 St
DIN276-2008: 352

**2.2.190 Aussen- Innenecken, Kautschuk B1.1.1 B1.2**
*** wie Position 2.2.180
jedoch

Dicke Belag: 2 mm
Bodentyp: B1.1.1, B1.2
Menge: 320,000 St
- 52,000, DIN276-2008: 325
- 268,000, DIN276-2008: 352

**2.2.200 Aussen- Innenecken, Kautschuk R11 B1.1.1**
*** wie Position 2.2.180
jedoch

Dicke:  2 mm
Bodenbelag: B1.1.1
Rutschhemmung: R11
Menge: 4,000 St

**2.2.210 Aussen-Innenecken-Kombiprofil, Kautschuk B1.1.1 R9 Zulage**
Aussen-Innenecken-Kombiprofil, Kautschuk B1.1.1 R9 Zulage

Herstellen von Aussen- und Innenecken aus industriell vorgefertigtem Hohlkehlprofil für Mehrfachecke als Kombiprofil.
Aussen-Innenecke für Stützeneinstand in den Bodenbelag von ca. 60 mm. Herstellung der Ecken nach örtlichem Aufmaß.

Einbaubereich: Laborflure ab EG bis 4.OG
Menge: 40,000 St
DIN276-2008: 352

**2.2.220 Verfugen Kautschuk mit Thermoschnur**
Verfugen Kautschuk mit Thermoschnur
Fräsen und Ausfugen der Belagsnähte des Bodenbelages aus Kautschuk mit Thermoschnur nach Verarbeitungsempfehlung des Belagherstellers, einfarbig, dem Bodenbelag angepasst,
Abrechnung nach der Fläche des Belages.
Menge: 840,000 m2
- 20,000, DIN276-2008: 325
- 820,000, DIN276-2008: 352

**2.2.230 Verfugen Kautschuk mit 1-K Fugenmasse**
Verfugen Kautschuk mit 1-K Fugenmasse
Verfugen von Bodenbelagsfugen im Bodentyp B1.2 ableitfähiger Belag, mit geeigneter dauerelastischer, silikonfreier 1-K Fugenmasse.
Shore Härte ca. 70-80 Shore A nach ISO 7619
keine zusätzliche Versiegelung erforderlich,
Ausführung nach Verlegeempfehlung des Belagsherstellers.
Menge: 1600,000 m2
- 1400,000, DIN276-2008: 352
- 200,000, DIN276-2008: 325

*Hinweis: ÖFFNUNGEN*

**2.2.240 Öffnung im Kautschuk herstellen, rund DN 70-110**
*** Bezugsbeschreibung
Offnung im Kautschuk herstellen, rund, für Durchführung von Rohrleitungen, fugenlos.

Dicke Bodenbelag: 2 mm
Durchmesser: DN 70 bis 110 mm
Menge: 7,000 St
- 5,000, DIN276-2008: 325
- 2,000, DIN276-2008: 352

**2.2.250 Öffnung im Kautschuk herstellen, rund D bis 20 mm**
*** wie Position 2.2.240
jedoch
Öffnung im Kautschuk herstellen, rund D bis 20 mm
Durchmesser: bis 20 mm
Menge: 4,000 St
DIN276-2008: 352

**2.2.260 Öffnung im Kautschuk herstellen, eckig bis 250cm2**
*** Bezugsbeschreibung
Offnung im Kautschuk herstellen, rund, für Durchführung Kabel, Rohre etc., fugenlos.

Dicke Bodenbelag: 2 mm
Abmessungen: eckig bis 250 cm2
Menge: 5,000 St
DIN276-2008: 352

**2.2.270 Öffnung im Kautschuk herstellen, eckig ab 251 bis 500cm2**
*** wie Position 2.2.260
jedoch

Abmessungen: eckig größer 250 bis 500 cm2
Menge: 29,000 St
- 9,000, DIN276-2008: 325
- 20,000, DIN276-2008: 352

**2.2.280 Öffnung im Kautschuk herstellen, eckig ab 501 bis 1500cm2**
*** wie Position 2.2.260
jedoch

Abmessungen: eckig größer 500 bis 1500 cm2
Menge: 22,000 St
DIN276-2008: 352

*Hinweis: FAHRSTUHL*

**2.2.290 Kautschuk in Fahrstuhlkabine, R9, B1.1.1**
*** gemäß Ausführungsbeschreibung 22
Vollflächiger Kautschuk-Bodenbelag DIN EN 1817 und gem. Ausführungsbeschreibung zum Einbau auf Stahlblechboden der Fahrstuhlkabine.
Einschl. Untergrundvorbehandlung des Kabinenbodens aus Stahl durch Reinigen, Grundieren mit einer geeigneten Haftgrundierung nach Herstellerangaben.
Verklebung des Kautschukboden mit geeignetem PU-Kleber,
Position incl. Verschnitt, einschl. Randverfugung umlaufend mit einem elastischen Material im Farbton des Bodenbelages.

Flächenlast:  5 kN/m2
Klebebett:  ca. 2-3 mm
Abmessung Kabine:  1,40 m  x 2,30 m
Einbauort:  Fahrstuhl
Menge: 3,220 m2
DIN276-2008: 359

**2.2.300 Randhochzug, Fahrstuhl, 80mm, Belag B1.1.1**
Sockel herstellen mit Kautschukstreifen, Material wie Belag,
in der Fahrstuhlkabine, dreiseitig umlaufend und am Türanschlag.
Verklebung des Sockelstreifens auf Untergrund aus Stahl, Verfugung der Naht zum Bodenbelag in Vorposition enthalten.

Sockelhöhe: ca. 80 mm,
Menge: 6,100 m
DIN276-2008: 359

*Hinweis: RANDVERFUGUNG*

**2.2.310 Randverfugung Anschlüsse elastisch**
Abfugen der Anschlüsse an Einbauteile, Rohrdurchführungen, Türanschlüsse, Schwellen, schallentkoppelte Fundamente und Gebäudefugen mit Fugenprofil, Eckfugen Aufzugkabine etc. mit einem elastischen Material im Farbton des Bodenbelages.
Der Abschluss an das Einbauteil/aufgehende Wand ist geradlinig und mit äußerster Sorgfalt absolut dicht auszuführen,
einschl. Vorreinigung der Fugen.

Ausführung z.B. entlang der Trennschienen bei Belagwechseln, Übergänge Labor-, Technik-, Serviceräume an Flure, Hohlkehlsockel an Türzargen etc.

Ausbildung Fuge:  bündig abgezogen
Gesamtverformung:  zulässig mind. 25% (ZVG):
Fugennennbreite:  ca. 5 mm
Farbton Fuge:  n. Wahl des AG aus der Herstellerpalette
Menge: 110,000 m
- 7,200, DIN276-2008: 325
- 102,800, DIN276-2008: 352

**2.2.320 Abschlußkante Randverfugung Randhochzug Wandanschluß**
Abschlußkante als Randverfugung entlang Randhochzug
- oberer Abschluß der Hohlkehle am Übergang zur Wand.
Verfugung mit einem geeigneten elastoplastischen Fugenmaterial nach Herstellervorschrift. Farblich angepasst an den Bodenbelag und Sockelhochzug. Fugenfarbe ist zur Bemusterung vorzulegen. Fuge gerade abgezogen.
Menge: 1135,000 m
- 195,000, DIN276-2008: 325
- 940,000, DIN276-2008: 352

**2.2.330 Randfuge füllen PE-Rundschnur elast.Dichtstoff B 5-10mm**
Sichtbar bleibende Randfuge bei Bodenbelagwechseln mit Beteiligung von Kautschukfußboden füllen, mit PE-Rundschnur und elastischem Dichtstoff, einschl. Fugenvorbereitung und -hinterfüllung, Fugenbreite 5 bis 10 mm.

Ausführung:
UG Rechenzentrum,
1.OG bis 4.OG Zugang Technik vom Aufzugvorraum
1.OG bis 4.OGAufzugschwelle

Detail: 7111-Detail 01, 7117-Detail 02, 7118-Detail 03
Menge: 12,500 m
- 1,500, DIN276-2008: 325
- 11,000, DIN276-2008: 352
Leistungsbereichkatalog: 028
Kostengruppe DIN 276 2018-12: 353

*Hinweis: SONSTIGES*

**2.2.340 Erstpflege, Kautschuk**
Gemäß den Herstellerrichtlinien sind die vorbeschriebenen Kautschuk-Bodenbeläge einschließlich Sockelleisten - vor Übergabe an den Bauherrn in mehreren Arbeitsgängen zu säubern und dem Material und der vorgesehenen Nutzung entsprechend mit einem Wischpflegemittel einzupflegen (Erstpflege).

Der Zeitpunkt der Erstreinigung ist mit der Objektüberwachung des AG abzustimmen.

Ausführung bei Bodenbelag über Bodenplatte.
Menge: 2440,000 m2

**2.2.350 Nachträgliche Anschlüsse, Aussparungen**
Nachträgliches Herstellen von Anschlüssen / Aussparungen / Anarbeitungen der Kautschukbeläge an angrenzende Bauteile und Durchdringungen, in allen Einzellängen, insbesondere kurze Teilstücke, rund und/oder eckig.
Einzurechnen ist:
- zeitversetzte Ausführung der Leistung zur Verlegung
  des Bodenbelages
Menge: 10,000 m
DIN276-2008: 359

#### Abschnitt 2.3 Besondere Schutzmaßnahmen

*Hinweis: BESONDERE SCHUTZMASSNAHMEN*
BESONDERE SCHUTZMASSNAHMEN

Maßnahmen zum Schutz von fertigen Bauteilen sind Nebenleistung und werden nicht gesondert vergütet.
Die nachfolgend beschiebenen besonderen Schutzmaßnahmen erfolgt nur nach schriftlicher Anweisung der AG-Objektüberwachung.

Die Befestigung der Schutzmaßnahmen an den zu
schützenden Bauteilen sind so auszuführen, dass deren
Oberflächen nicht beschädigt werden. Die Schutzbeläge
sind untereinander fest zu verbinden.
Es sind solche Befestigungsmittel bzw. Kleber zu verwenden, die sich rückstandsfrei wider entfernen lassen und auch keinerlei sonstige Beeinträchtigung der zu schützenden Bauteile verursachen.

**2.3.10 Boden, Schutzmaßnahmen - beschichteter Karton**
Besondere Maßnahmen zum Schutz der fertigen Bodenbeläge, vor Staub, Verschmutzung, gegen Beschädigung, während der Bauzeit liefern und verlegen.

Leistung bestehend aus:
- 1 Lage Vlies, an den Rändern überlappend verlegt
- 1 Lage folienbeschichteter Karton ca. 150 - 300 g/m2
- Verlegung des Kartonmaterials als Bahnenware
- flächenbündiger Zuschnitt mit Überlappung ca. 20 cm.
- Rückbau vollflächig oder in Teilflächen.
- Rückbau, Rücknahme und Entsorgung des Gesamtaufbaus

rutschfest, vollflächig, durchgängig und dicht befestigt, alle Fugen und Übergänge abgeklebt mit rückstandsfreiem Klebeband, sowie Sicherung gegen Verrutschen.

Begrenzung des Gesamtaufbaus Vlies und folienbeschichteter
Karton auf max. 5 mm, so dass im Drehbereich von Türen diese
berührungsfrei zu öffnen sind.
Ausführung voll- oder teilflächig oder raumweise, nur nach schriftlicher Anweisung und Angabe der OÜ des AG.
Ausführung in Flurbereichen, Einzelräumen, etc.
Menge: 530,000 m2
- 80,000, DIN276-2008: 325
- 450,000, DIN276-2008: 352
DIN276-2008: 397

**2.3.20 Vorhaltung - beschichteter Karton**
Vorhaltung - beschichteter Karton
incl. regelmäßige Kontrolle, Instandhaltung und Ausbesserungen.

Vorhaltung aus Menge = 530 m2 x Zeit ca. 32 Wochen.
Menge: 16960,000 m2Wo
DIN276-2008: 397
DIN276-2008: 397

**2.3.30 Material - beschichteter Karton zur Ausbesserung**
Beschichteter Karton zur Ausbesserung in der Vorhaltezeit in stark frequentierten Bereichen z. B. Büroflur, Laborflur, Auswertebereiche einschl. Auswechseln verbrauchter Beläge einschl. Sammeln in Behälter des AN. Fachgerechte Entsorgung durch den AN.
Menge: 100,000 m2
DIN276-2008: 397
DIN276-2008: 397

**2.3.40 Demontage Schutzmaßnahmen, separate Anfahrt**
Separate Anfahrt zur Ausbesserung und Beseitigung der Schutzmaßnahmen nach Abschluß der Leistungen des AN
Bodenbelag.

Ausführung erfolgt nur nach schriftlicher Anforderung der OÜ des AG.
Menge: 5,000 St
DIN276-2008: 397

#### Abschnitt 2.4 Bodenbelag aus Riffelblech

**2.4.10 Reinigung Untergrund grobe Verschmutzung**
Reinigung des Untergrunds von grober Verschmutzung nach Wahl des AN, z. B. Reinigungsschleifen o.glw. - grobe Verschmutzungen, soweit diese nicht durch den Auftragnehmer verursacht wurden, einschl. Aufnehmen durch staubfreies Verfahren, z. B. Vakuumsaugen etc. - anfallenden Schutt sammeln und fachgerecht entsorgen.

Ausführung:  Verbundestrich auf Bodenplatte
Bodentypen:  B1.1 Typ A, B4.1 Typ A, B6.1
Menge: 42,000 m2
DIN276-2008: 325

**2.4.20 Abschneiden Randdämmstreifen**
Abschneiden der Randdämmstreifen von Estrichen (PE Schaum), umlaufend, oberflächenbündig, anfallende Stoffe aufnehmen und entsorgen.
Ausführung:  UG bis 4.OG
Menge: 27,000 m
DIN276-2008: 325

**2.4.30 Untergrundvorbereitung Zementestrich**
Untergrundvorbereitung von Zementestrich auf Bodenplatte durch Kugelstrahlen und/ oder Schleifen bzw. nach Wahl des AN zur Erreichung der Oberflächenzugfestigkeit von mind. 1,5 N / mm² und einer geeigneten Rautiefe mit freigelegtem Korngerüst einschl. Absaugen des Untergrundes aus Estrich.
Anfallende Stoffe im Behälter des AN sammeln, abtransportieren und entsorgen, Untergrund waagerecht.
Menge: 42,000 m2
DIN276-2008: 325

**2.4.40 Ausgleichsspachtelung D größer 1-4mm bis 7,5 kN/m2**
Vollflächige Ausgleichsspachtelung des Untergrundes für Toleranzausgleich größer DIN 18202 für die Verlegung von elastischen Bodenbelägen. Herstellung eines stuhlrollengeeigneten, ebenen, poren- und rissefreien Untergrundes entsprechend Herstellervorschrift.

Spachtelung:  Dicke größer 1 bis 4 mm
Untergrund:  Verbundestrich CT-C30-F4 mit 2-K-EP
  Feuchtigkeitssperre aus Vorposition
Material:  zementgebundener, kunststoffvergüteter
  Dispersionsspachtel
Bodentyp:  B8.1
Flächenlast:  7,5 kN/m2
Plan:  DAU_7612
Detail:  7110
Einbau:  UG Probenlager LN2

Einzuhaltende Ebenheit nach DIN 18202 Tab. 3 Zeile 4.
Menge: 42,000 m2
DIN276-2008: 325

**2.4.50 Feuchtigkeitssperre - Verbundestrich, 2-K-EP**
Vollflächiges Aufbringen einer Feuchtigkeitssperre gegen  Restfeuchte für die Verlegung von Kautschukbelägen, einschl. geeigneter, systemzugehöriger Grundierung sowie einschl. Quarzsandabstreuung, Verarbeitung, Verbrauch und Anzahl der Arbeitsgänge nach Herstellervorschrift.

Verarbeitung nach Herstellervorschrift als
- Grundierung und Deckbeschichtung, einschl. aller
  erforderlichen Arbeiten zur Vorbereitung des Untergrunds für
  das vom AN gewählte System
- geeignet auch auf mattfeuchten oder mit Restfeuchte
  versehenen Estrichflächen.
- geeignet für eine nachfolgende Spachtelung, Verklebung und
  den dampfdiffusionsdichten Bodenbelag gem. nachfolgender,
  gesonderter Positionen.
- Für den Beschichtungsaufbau dürfen nur Materialien eines
  nachweislich bauaufsichtlich verwendbaren Systems
  eingesetzt werden.
- Verarbeitung, Verbrauch und Anzahl der Arbeitsgänge nach
  Herstellervorschrift;

Untergrundaufbau:  gem. Ausführungsbeschreibung
Bodentyp:  B8.1
Untergrundaufbau:  CT-C30-F4-V45 und gem.
  Ausführungsbeschreibung
Bodentyp:  B8.1
Einbaubereich:  UG
Flächenlast:  7,5 kN/m2
Detail:  0000, 7110
Menge: 42,000 m2
DIN276-2008: 325

**2.4.60 Nivellierspachtelung, D 2mm, 7,5kN/m2, B8.1**
Nivellierspachtelung als vollflächige Verlaufsspachtelung des Untergrundes, selbstnivellierend, für die Verlegung eines Bodenbelags aus Tränenblech. Herstellung eines tragfähigen, ebenen, poren- und rissefreien Untergrundes entsprechend Herstellervorschrift, einschl. Grundierung.
Geforderte Ebenheit mit einer Abweichung von Messpunktabstand 1m = 1mm,
Messpunktabstand 4m = 2mm,

Unterboden:  Verbundestrich CT-C30-F4 mit 2-K-EP
  Feuchtigkeitssperre aus Vorposition
  Dicke ca. 45 mm
Bodentyp:  B8.1,
Flächenlast:  7,5 kN/m2
Punktlast:  10 kN (Handkurbelwagen)
Material:  kunststoffvergüteter Dispersionsspachtel
Spachtelung:  stuhlrollenfest, selbstnivellierend
Spachteldicke:  i. M. ca. 2 mm
Detail:  DAB_0006, DAB_7110
Menge: 42,000 m2
DIN276-2008: 325

**2.4.70 Riffelblech Edelstahl V2A 7,5kN/m2 B8.1**
Riffelblech Edelstahl V2A 7,5kN/m2 B8.1 zur Verlegung im UG.

Riffelblech:  Edelstahl V2A
Dessin:  Tränenblech nach Bemusterung
Rutschhemmung:  R10
Blechdicke:  3 mm - auf der Hochsicke
Verlegung:  als Tafelware, stumpf gestoßen, auf
  Zementestrich, auf Untergrund verklebt,
  hohlstellenfreie Verlegung,
  ohne Kreuzfugen
  nach geprüftem Verlegeplan des AN
  (siehe gesonderte Position).
Verklebung:  mit geeignetem Kunstharzkleber,
  lösemittelfrei.
Plan:  DAU_7612
Detail:  7110
Einbau:  UG Probenlager LN2

Hinweis: Die Vorlage von drei Stück Musterblechen im DIN A4 Format mit verschiedenen Tränenblechmustern ist Bestandteil der Leistung und wird als Nebenleistung nach VOB nicht gesondert vergütet.
Menge: 42,000 m2
DIN276-2008: 325
DIN276-2008: 325

**2.4.80 Riffelblech Edelstahl V2A 7,5kN/m2 B8.1 Ausklinkung**
Riffelblech Edelstahl V2A 7,5kN/m2 B8.1, Ausklinkung

Herstellen einer Ausklinkung im Riffelblech-Bodenbelag zur Anpassung an Raumeinschnürung.
Ausklinkung:  1 x ca. 1.175 x 600 mm
Kanten:  entgratet
Menge: 1,000 St
DIN276-2008: 325

**2.4.90 Riffelblech Edelstahl V2A 7,5kN/m2 B8.1 Anpassung Leibung**
Riffelblech Edelstahl V2A 7,5kN/m2 B8.1, Ausklinkung.

Herstellen einer Ausklinkung im Riffelblech-Bodenbelag zur Anpassung an die Türleibung.
Ausklinkung:  2 x ca. 175 mm
Kanten:  entgratet
Menge: 2,000 St
DIN276-2008: 325

**2.4.100 Randverfugung elastisch**
Randverfugung elastisch.
Abfugen der Anschlüsse an umlaufende Wände und  Türanschlüsse mit einem elastischen Material im Farbton des Bodenbelages.
Der Abschluss zur aufgehenden Wand ist geradlinig, als Dreiecksfase, mit Fugenhinterlegung aus PE-Rundschnur und mit äußerster Sorgfalt absolut dicht auszuführen, einschl. Vorreinigung der Fugen.

Ausbildung Fuge:  bündig abgezogen
Gesamtverformung:  zulässig mind. 25% (ZVG)
Material:  1-K-PU
Fugennennbreite:  ca. 10 mm
Farbton Fuge:  weiß, RAL 9016 bzw. n. Wahl des AG aus
  der Herstellerpalette bei Vorlage zur
  Bemusterung.
Menge: 27,000 m
DIN276-2008: 325
DIN276-2008: 325

**2.4.110 Verlegeplan Riffelblech**
*** Pauschalposition
Verlegeplan Riffelblech zur Vorlage bei der Architektin vor Ausführung des Bodenbelags.
Die Vorlage muss mind. 6 Wochen vor geplanter Ausführung der Arbeiten erfolgen.
Der Verlegeplan ist im Maßstab bis maximal 1:50 anzufertigen. Detailskizzen und Schnitte sind, wo erforderlich, zu erstellen.
Zeichnungen entsprechen zum Zeitpunkt der Übergabe an den AG dem letztgültigen Stand der örtlichen Verhältnisse.

Die Unterlage wird vom AG bzw. Architektin in der Regel inner- halb von 5-14 Kalendertagen, jedoch max. 28 Kalendertagen, auf Übereinstimmung mit der Planung geprüft.
Festgestellte Abweichungen im Verlegplan werden dem  AN schriftlich angezeigt.
Werden Korrekturen an den vorgelegten Unterlagen verlangt, so wird der Auftragnehmer diese unverzüglich durchführen und die Planung bei geforderter Wiedervorlage erneut übergeben.
Die Eintragungen in die Prüfexemplare sind in der Ausführung zu berücksichtigen
Die korrigierten Planunterlagen sind  wie folgt durch den AN zu vervielfältigen und zu verteilen:

-  upload digital auf Projektplattform / Cloud

- bei Bedarf zusätzlich in Papierform
  1 x  Architekt Projektleitung
  1 x  Architekt Bauüberwachung
Menge: 1,000 PSCH
DIN276-2008: 325

#### Abschnitt 2.5 Schienen / Sonstiges

*Hinweis: TRENNSCHIENEN*
TRENNSCHIENEN

Hinweis:
Verankerungen der Trennschienen erfolgen durch Einspachteln
zur Trennung unterschiedlicher Bodenbeläge o.ä. bzw.
zur Abschlussbildung der Bodenbeläge.

Schienen und Winkel sind mit der Oberfläche der
Fertigfußböden bündig einzubauen.

An Winkelprofile ist das saubere Anarbeiten des Belages
zu berücksichtigen.

**2.5.10 Trennschienen V2A - elastische Beläge 2mm**
Lieferung und Montage von Trenn- und Abschlußprofilen als
L-Profile, V2A, glatt, bei Belagswechseln, Belagsabschluß und im Schwellenbereich von Türen.

Höhe ca. 2,0 mm flächenbündig, entsprechend den angebotenen Bodenbelägen des Bieters in fertiger Art und Montage inkl. aller erforderlichen Zuschnitte und Befestigungsmittel.
Ausführung nach Anweisung der AG-Objektüberwachung.

Einbauort:  Kautschukbelag B1.1.1, B1.2
Detail:  7110, 7111, 7112, 7113, 7115, 7116,
  7117
Menge: 37,000 m
- 22,000, DIN276-2008: 325
- 15,000, DIN276-2008: 352

**2.5.20 Trennschienen V2A - elastische Beläge 4mm**
jedoch

Höhe ca. 4,0 mm

Einbauort:  Kautschukbelag B1.1
Detail:  7113, 7116, 7117, 7118
Menge: 21,000 m
DIN276-2008: 352

**2.5.30 Türschwellen Flachprofil V2A A1 MRG-Türen T30 90mm**
Dichtprofil, Flachprofil, als Andruckwiderlager für Bodendichtung und als Brandsperre über Bodenbelag.  Einbau gem. Herstellervorschrift OK gering auftragend auf Belag einbauen.
Schienen sind vor Ort aufzumessen.

Einzellängen Profil:  129 cm bis 188,5 cm
Anzahl:  ca.
Material:  V2A Edelstahl, gebürstet
Höhe Gesamt:  Dicke ca. 1,25 mm
Breite:  ca. 90 mm
Detail:  7117 Elementtrennwand Büro/
  Besprechung
Menge: 36,000 m
- 8,000, DIN276-2008: 325
- 28,000, DIN276-2008: 352

**2.5.40 Türschwellen Flachprofil V2A A1 Stahlblechtür T30 60mm**
jedoch

Einzellängen Profil:  110 cm bis 113,5 cm
Anzahl:  ca.
Breite:  ca. 60 mm
Menge: 58,000 m
- 23,000, DIN276-2008: 325
- 35,000, DIN276-2008: 352

*Hinweis: AUFSPACHTELUNG*

**2.5.50 Untergrund aufspachteln kunstharzvergütet 7,5 kN/m2 D bis 2mm**
Untergrund aufspachteln zum Ausgleich unterschiedlicher Kautschukdicken im Übergangsbereich.
Aufspachteln des Untergrunds mit kunstharzvergüteter Spachtelmasse für allmähliche Höhenangleichung.

Abrechnung nach Stück Kleinfläche bis je 5 m2.
Flächenlast bis 7,5 kN/m2
Dicke bis 2mm
Menge: 11,000 St
DIN276-2008: 397
Leistungsbereichkatalog: 036

#### Abschnitt 2.6 Taktiles Leitsystem

**2.6.10 Taktiles Leitsystem nach DIN 32984 als Noppen 900x900mm weiß**
Taktiles Leitsystem nach DIN 32984 als Kombination aus  regelmäßig verteilten Noppen für eine Feldabdeckung in den Umringmaßen 900x900mm, einschl. Untergrundvorbehandlung nach Herstellervorschrift vor der Verlegung.

Anwendung:  Noppenfeld gem. Planung als Hilfe zur
  Orientierung bei Richtungsänderungen.
Material:  thermoplastisches PU
Eigenschaften:  raue Oberfläche, wasserbeständig,
  temperaturbeständig, resistent gegen
  Mikroorganismen, verschleißfest, zugfest,
  gutes Dämpfungsvermögen,
Brandschutzklasse:  B1 nach DIN 4102
Ausführung:  Noppen regelmäßig angeordnet im
  Raster, Format 900x900 mm, selbstklebend, auf dem
  Untergrund aus Gussterrazzo (bauseits)
  und/oder Kautschuk nach
  Herstellervorschrift verkleben.
Einzelnoppe:  Durchmesser ca. 35 mm
  Höhe ca. 3,3 mm
  Kante umlaufend im Winkel 45 Grad
  gefast
Farbe:  3 x signalweiß
  2 x signalschwarz
  je aus dem Herstellersortiment
Abrechnung:  Nach Stück Noppenpads a 900x900 mm
Plan:  DAB_7134
Menge: 3,000 St
DIN276-2008: 352
DIN276-2008: 352

**2.6.20 Taktiles Leitsystem nach DIN 32984 als Rippen 350x350 mm**
Taktiles Leitsystem nach DIN 32984 als Kombination von je 5 parallelen Leitstreifen in den Umringmaßen 350x350 mm, einschl. Untergrundvorbehandlung nach Herstellervorschrift vor der Verlegung.

Anwendung:  Leitstreifen gem. Planung als Hilfe zur
  Orientierung in Gehrichtung.
Material:  thermoplastisches PU
Eigenschaften:  raue Oberfläche, wasserbeständig,
  temperaturbeständig, resistent gegen
  Mikroorganismen, verschleißfest, zugfest,
  gutes Dämpfungsvermögen,
Brandschutzklasse:  B1 nach DIN 4102
Ausführung:  5 St. Leitstreifen regelmäßig, parallel und
  mit gleich bleibenden Abständen im Umringformat ca. 350x350 mm
  angeordnet, selbstklebend, auf dem
  Untergrund aus Kautschuk und/oder
  Gussterrazzo (bauseits) nach
  Herstellervorschrift verkleben.
Einzelrippe:  L x B x H ca. 295 x 35 x 3,3 mm
  Kante umlaufend im Winkel 45 Grad
  gefast, Kopfenden abgerundet.
Farbe:  signalweiß
  signalschwarz
  je aus dem Herstellersortiment
Abrechnung:  Nach St. Rippenpads a 350 x 350 mm
Plan:  DAB_7134
Menge: 93,000 St
Kostenträger: 1; DIN276-2008: 352
Leistungsbereichkatalog: 025
DIN276-2006: 352
DIN276-2008: 352

**2.6.30 Taktiles Leitsystem nach DIN 32984 als Rippen 350x350 mm Zuschnitt**
Taktiles Leitsystem nach DIN 32984 als Kombination von je 5 parallelen Leitstreifen in den Umringmaßen 350x350 mm, einschl. Untergrundvorbehandlung nach Herstellervorschrift vor der Verlegung.

Zuschnitt in Randbereichen, nach örtlichem Aufmaß für Längenanpassung.
Menge: 9,000 St
Kostenträger: 1; DIN276-2008: 352
Leistungsbereichkatalog: 025
DIN276-2006: 352
DIN276-2008: 352

#### Abschnitt 2.7 Sauberlaufzone

*Hinweis: Hinweis Sauberlaufmatte*
Hinweis Sauberlaufmatte

Sauberlaufmatte ist werkseitig passgenau vorzufertigen nach zuvor vom AN erstellten örtlichem Aufmaß!

**2.7.10 Sauberlaufmatte B7.1 4,35 x 2,30 m**
Sauberlaufmatte, aufrollbar, für Verlegung in einem Rahmen im schwimmenden Estrich, passgenaue Anfertigung in Breite und Gehtiefe ohne Ausgleichsprofil.

Form:  rechteckig, mehrteilig mit Ausklinkungen
  (Ausklinkungen gem. gesonderter
  Position)
Bodenaufbau:  B 7.1
Abmessungen:  B x T ca. 4,35 x 2,30 m
Teilung:  mittig quer
Belastung:  normal bis stark
Begehung:  bis 2000 Begehungen/Tag
Flächenlast:  5 kN/m2
Rutschsicherheit:  R11 nach DIN 51130
Brandverhalten:  Mattenanlage nach EN 13501Cfl-s1
Beroll- und
Befahrbarkeit:  Rollstühle, Kinderwagen, Sackkarre
Beanspruchung:  Klasse 33
Trägerprofil:  verwindungssteifes Aluminium mit unterseitiger Trittschalldämmmatte
Profilbreite/-höhe:  ca. 27,5 +/- 1 mm / 15 mm
Oberfläche:  Eloxal natur EV1
 Trittfläche:  eingelassene, widerstandsfähige, witterungsbeständige Ripsstreifen
Polmaterial:  PA 6
Höhe gesamt:  ca. 17 + 1mm (UK Trittschalldämmmatte
  bis OK Ripsstreifen)
Baustoffklasse:  Einlage:  Cfl-s1 nach EN 1350
Profilabstand:  ca.  5 mm
Abstandhalter:  dauerelastisch z. B.  Gummi o. glw.
Verbindung Profile:  durch kunststoffummanteltes Edelstahlseil
Ripsfarbe:  anthrazit n. Wahl AG zur Bemusterung
Einbauort:  EG Windfang
Untergrund:  schwimmender Estrich bauseits durch
  Gewerk Estricharbeiten und einer
  bauseitigen EP-Beschichtung durch das
  Gewerk Beschichtungsarbeiten
Detail:  0000, 7114
Menge: 10,000 m2
DIN276-2008: 352

**2.7.20 Ausklinkung Sauberlaufmatte 50x50mm**
Ausklinkung Sauberlaufmatte 50 x 50 mm

Ausklinkung in der Sauberlaufmatte zweiseitig am Anschluß an die innere Windfangtür zur Schmiege an die Pfosten der Türkonstruktion.
Menge: 2,000 St
DIN276-2008: 352

**2.7.30 Ausklinkung Sauberlaufmatte 160x65mm**
Ausklinkung Sauberlaufmatte 160 x 65 mm

Ausklinkung in der Sauberlaufmatte einseitig am Anschluß an die Außentür des Windfangs zur Schmiege an die Pfosten der Türkonstruktion.
Menge: 1,000 St
DIN276-2008: 352

**2.7.40 Ausklinkung Sauberlaufmatte 160x120mm**
Ausklinkung Sauberlaufmatte 160x120mm

Ausklinkung in der Sauberlaufmatte einseitig am Anschluß an die Außentür des Windfangs zur Schmiege an die Pfosten der Türkonstruktion.
Menge: 1,000 St
DIN276-2008: 352

**2.7.50 Ausklinkung Sauberlaufmatte 300x90mm**
Ausklinkung Sauberlaufmatte 300x90mm

Ausklinkung in der Sauberlaufmatte einseitig am Anschluß an den Betonpfeiler innerhalb des Windfangs.
Menge: 1,000 St
DIN276-2008: 352

**2.7.60 Einbaurahmen Sauberlaufmatte**
Einbaurahmen für Sauberlaufmatte, maßgefertigt, mit unterstützendem Mittelsteg, Ecken mit Gehrungschnitt, festverschraubt, für nachträglichen Einbau in Zement-Verbundestrich über der Bodenplatte.
Montage mit geeigneten Schraub-Dübel-Ankern; einschl. Setzen der Bohrungen.
Einbau OK Winkel = OK Fertigboden.

Bodenaufbau:  B7.1
Abmessungen:  B x T ca. 4,35 x 2,30 m
Umringmaß:  ca. 13.30 m (einschl. Ausklinkungen
  gem. gesonderter Position)
Material:  Aluminuim
Oberfläche:  eloxiert, Aluminium natur, EV 1
Winkelprofil H/B/S:  ca. 20/30/3 mm
Untergrund:  schwimmender Estrich CT-C40-F5-S65
angrenzender Boden:  Terrazzobelag innen
  Großformatplatten aus Beton aussen
Detail:  7114
Menge: 13,300 m
DIN276-2008: 352

**2.7.70 Ausklinkung Einbaurahmen 50x50mm**
Ausklinkung Einbaurahmen 50 x 50 mm

Ausklinkung des Einbaurahmen mit Aussen- und Innenecke - jeweils auf Gehrung gefügt und verschweißt. Ausführung zweiseitig am Anschluß an die Innentür zum Windfang als Anpassung an die Pfosten der Türkonstruktion.
Menge: 2,000 St
DIN276-2008: 352

**2.7.80 Ausklinkung Einbaurahmen 160x65mm**
Ausklinkung Einbaurahmen 160 x 65 mm

Ausklinkung des Einbaurahmen mit Aussen- und Innenecke - jeweils auf Gehrung gefügt und verschweißt. Ausführung am Anschluß Anschluß an die Außentür des Windfangs zur Anpassung an den Pfosten der Türkonstruktion.
Menge: 1,000 St
DIN276-2008: 352

**2.7.90 Ausklinkung Einbaurahmen 160x120mm**
Ausklinkung Einbaurahmen 160x120mm

Ausklinkung des Einbaurahmen mit Aussen- und Innenecke - jeweils auf Gehrung gefügt und verschweißt. Ausführung am Anschluß an die Außentür des Windfangs zur Anpassung an den Pfosten der Türkonstruktion.
Menge: 1,000 St
DIN276-2008: 352

**2.7.100 Ausklinkung Einbaurahmen 300x90mm**
Ausklinkung Einbaurahmen 300x90mm

Ausklinkung des Einbaurahmen mit Aussen- und Innenecke - jeweils auf Gehrung gefügt und verschweißt. Ausführung am Anschluß an den Betonpfeiler innerhalb des Windfangs.
Menge: 1,000 St
DIN276-2008: 352
